# AUSSCHREIBEN.DE
Leistungsbeschreibung (GAEB 90, DA81)

## Novoferm GmbH
Datum: 07.06.17

*Hinweis*
Novoferm GmbH
Novoferm GmbH
vertreten durch den Geschäftsführer Herrn Rainer
Schackmann, Vorsitzender
Isselburger Str. 31
46459 Rees
Telefon (0)2850 910-0
Fax (0)2850 910-646
leads@novofermextranet.de
(mailto:leads@novofermextranet.de)
http://www.novoferm.de (http://www.novoferm.de/)

### 1 NEU

**1.1 Novoferm DuoPort 700 h/c zweiflügeliges Drehflügeltor**
Novoferm DuoPort 700 h/c zweiflügeliges Drehflügeltor
(Aluminium-Rahmenkonstruktion)
Novoferm DuoPort 700 h/c zweiflügeliges Drehflügeltor
(Aluminium-Rahmenkonstruktion)
Torelement
In Aluminiumprofilen (optional thermisch getrennt)
eingefasste Torflügelfüllungen aus 45 mm dicken,
doppelwandigen Stahlsektionen mit PUR-Hartschaumkern.
Flügelteilung mittig ab BRB 1750,
Tore gleicher Baurichthöhen sind nicht ansichtsgleich
zu anderen Sektionaltoren.
Motive (typenabhängig):
- Waagerechte Sicke (woodgrain-dessiniert)
- Großsicke (woodgrain-dessiniert oder glatt)
- Großlamelle (woodgrain-dessiniert oder glatt)
- Kassettenprägung (woodgrain-dessiniert)
Oberfläche (typenabhängig):
- Woodgrain-dessiniert
- Glatt
- Golden oak
- Dark oak
- Mahagoni
- Winchester
- Moor oak
- Black oak
- Satin grey
- Satin Dark grey
- Satin brown
- Satin white

Oberflächenbeschichtung
Türblattfüllung
Stahlsektionen aus verzinktem Feinblech mit
beidseitiger Polyester-Lackierung.
Standard:
Außenseite: verkehrsweiß ähnlich RAL 9016
Innenseite: grauweiß, ähnlich RAL 9002
Super Color-Farbtöne (gegen Mehrpreis):
ähnlich RAL
- 5011 (Stahlblau)
- 6005 (Moosgrün )
- 6009 (Tannengrün )
- 7016 (Anthrazitgrau)
- 7035 (Lichtgrau)
- 7040 (Fenstergrau)
- 8001 (Ockerbraun)
- 8011 (Nussbraun)
- 8014 (Sepiabraun)
- 9006 (Weißaluminium)
- 9007 (Graualuminium)

Ausgenommen:
Leuchtfarben RAL 1026, 2005, 2007, 3024, 3026,
Perleffektfarben RAL 1035, 1036, 2013, 3032, 3033,
4011, 4012, 5025, 5026, 6035, 6036, 7048, 8029, 9022,
9023,
Dunkle Farbtöne RAL 3007, 4006, 4007, 5004, 7021, 8022,
9004, 9005, 9011, 9017, 9021

Zarge
Einbaufertig aus Aluminiumprofilen (optional thermisch
getrennt). Bautiefe 70 mm, doppelte Anschlagdichtung 3-
seitig sowie Anschlag- plus Auflaufdichtung im
Schwellenbereich.
Erhältlich als:
Blockzarge, innen- oder außenöffnend.
Schloss und Beschläge
Schloss mit Profilzylinder 31,5/ 60,0 mm und Rundgriff-
Drückergarnitur, alufarben mit ovalen Kunststoff-
Rosetten, Drückerhöhe 1050 mm von OFF.
2-teilige Aufsatzbänder, 3D-verstellbar, Oberfläche
eloxiert E6/EV1 (Standard)
Verriegelung einfach oder als Option 3-fach mit
Bandsicherung für erhöhte Einbruchhemmung (möglich ab
BRH 1900)
Details:
- DIN - Richtung Gehflügel (DIN R/L) '..........'
- Einbau (in der Öffnung/hinter der Öffnung)
'..........'
- Öffnungsrichtung (innen/außen)'..........'
- Lichtes Öffnungsmaß (BxH) in mm '..........'- Farbe:
ähnlich RAL '..........'
Menge: 0,000
