# AUSSCHREIBEN.DE
Leistungsbeschreibung (GAEB 90, DA81)

## Novoferm GmbH
Datum: 07.06.17

*Hinweis*
Novoferm GmbH
Novoferm GmbH
vertreten durch den Geschäftsführer Herrn Rainer
Schackmann, Vorsitzender
Isselburger Str. 31
46459 Rees
Telefon (0)2850 910-0
Fax (0)2850 910-646
leads@novofermextranet.de
(mailto:leads@novofermextranet.de)
http://www.novoferm.de (http://www.novoferm.de/)

### 1 NEU

**1.1 Novoferm Nebentür für Sektionaltor E® Typ iso 45**
Novoferm Nebentür für Sektionaltor E® Typ iso 45
(Aluminium-Rahmenkonstruktion)
Nebentür für Sektionaltor E® Typ iso 45, Aluminium-
Rahmenkonstruktion
Türelement
In Aluminiumprofilen (nicht thermisch getrennt)
eingefasste Türblattfüllungen aus 45 mm dicken,
doppelwandigen Stahlsektionen mit PUR-Hartschaumkern.
Ansichtsgleich mit Sektionaltoren gleicher Baurichtmaß-
Höhe. Bei Normgrößen ist die Sicken- bzw.
Kassettenflucht nur mit Toren gleicher Baurichthöhe
möglich. (Leichte Abweichungen der Motivflucht sind
möglich).
Motive (typenabhängig):
- Waagerechte Sicke (woodgrain-dessiniert)
- Großsicke (woodgrain-dessiniert oder glatt)
- Großlamelle (woodgrain-dessiniert oder glatt)
- Kassettenprägung (woodgrain-dessiniert)
Oberfläche (typenabhängig):
- Woodgrain-dessiniert
- Glatt
- Golden oak
- Dark oak
- Mahagoni
- Winchester
- Moor oak
- Black oak
- Satin grey
- Satin Dark grey
- Satin brown
- Satin white

Oberflächenbeschichtung
Türblattfüllung
Stahlsektionen aus verzinktem Feinblech mit
beidseitiger Polyester-Lackierung
Standard:
Außenseite: verkehrsweiß ähnlich RAL 9016
Innenseite: grauweiß, ähnlich RAL 9002
Super Color-Farbtöne (gegen Mehrpreis):
ähnlich RAL
- 5011 (Stahlblau)
- 6005 (Moosgrün )
- 6009 (Tannengrün )
- 7016 (Anthrazitgrau)
- 7035 (Lichtgrau)
- 7040 (Fenstergrau)
- 8001 (Ockerbraun)
- 8011 (Nussbraun)
- 8014 (Sepiabraun)
- 9006 (Weißaluminium)
- 9007 (Graualuminium)
Ausgenommen:
Leuchtfarben RAL 1026, 2005, 2007, 3024, 3026,
Perleffektfarben RAL 1035, 1036, 2013, 3032, 3033,
4011, 4012, 5025, 5026, 6035, 6036, 7048, 8029, 9022,
9023,
Dunkle Farbtöne RAL 3007, 4006, 4007, 5004, 7021, 8022,
9004, 9005, 9011, 9017, 9021

Zarge
Einbaufertig aus Aluminiumprofilen (nicht thermisch
getrennt). Bautiefe 55 mm, doppelte Anschlagdichtung 3-
seitig und Lippendichtung im Schwellenbereich. Bei
Sonderfarbtönen wird die Zarge von außen auch im
Farbton des Tores lackiert.
erhältlich als:
· Blockzarge, innen- oder außenöffnend (Standard)
· Eckzarge, 3-seitig, innen- oder außenöffnend
· Eckzarge, 4-seitig (umlaufend), nur außenöffnend
· Klemmzarge, 3-seitig, nur außenöffnend
(Mauerweite 60 bis 85 mm oder 86 bis 110 mm oder 111
bis 125 mm)

Beschlag
Schloss mit Profilzylinder 31,0/ 46,0 mm und schwarzer
Kunststoff-Rundgriff-Drückergarnitur mit ovalen
Kunststoff-Rosetten, Drückerhöhe 1050 mm von OFF.

Verriegelung einfach oder als Option 3-fach mit
Bandsicherung für erhöhte Einbruchhemmung (nur bei
Blockzarge).
Details:
- Zargenart (Block-, Eck-, Klemmzarge) '..........'-
DIN - Richtung (DIN R/L) '..........'
- Einbau (in der Öffnung/hinter der Öffnung)
'..........'
- Öffnungsrichtung (innen/außen)'..........'
- Lichtes Öffnungsmaß (BxH) in mm '..........'- Farbe:
ähnlich RAL '..........'
Menge: 0,000
