# AUSSCHREIBEN.DE
Leistungsbeschreibung (GAEB 90, DA81)

## Novoferm GmbH
Datum: 12.07.17

*Hinweis*
Novoferm GmbH
Novoferm GmbH
vertreten durch den Geschäftsführer Herrn Rainer
Schackmann, Vorsitzender
Isselburger Str. 31
46459 Rees
Telefon (0)2850 910-0
Fax (0)2850 910-646
leads@novofermextranet.de
(mailto:leads@novofermextranet.de)
http://www.novoferm.de (http://www.novoferm.de/)

### 1 Garagen-Rolltor

**1.1 Novoferm NovoRol automatisches Garagen-Rolltor**
Novoferm NovoRol automatisches Garagen-Rolltor

Garagen-Rolltor, NovoRol, als automatisches Garagentor
mit PUR-geschäumten Aluminium-Lamellen
Typ
Typ Novoferm NovoRol

Öffnungsmaß:
(B x H in mm): ............... x ...............
Max. Rahmenaußenmaß
(B x H in mm): ............... x ...............

Anschlagsbreite (von innen gesehen)
Links : ...............
Rechts : ...............
Sturzhöhe: ........................
BEI EINBAU /VOR HINTER DER ÖFFNUNG:
Sturzbedarf: Öffnungshöhe +300 mm
optimierter Sturzbedarf: Öffnungshöhe +400 mm (max.
lichte Durchfahrt)
Einbauart
· Hinter der Öffnung [...]
· In der Öffnung [...]
· Vor der Öffnung [...]
Antriebsanordnung (von innen gesehen, auch bei
Außenrollern)
- links [....]
- rechts [....]
Größenbereich: Bau-Richtmaße
Breite: 1700 -5000 mm
Höhe: 1700 - 3100 mm

Rolltorpanzer:
doppelwandige Leichtmetall-Lamellen aus Aluminium, 77
mm
hoch (sichtbares Profil im Panzer), ca. 15 mm dick,
vollständig mit PUR-Hartschaum in gleichmäßiger
Struktur und Dichte ausgeschäumt, mit hoher Steifigkeit
und Stabilität durch fest haftenden Verbund zwischen
Hartschaumkern und Leichtmetallprofil, scharnierartig
verbunden, witterungsbeständig, gegen seitliches
Verschieben unter einander gesichert, Abschlussprofil
mit dauerelastischer Schlauchdichtung inkl. optischer
Schließkantensicherung für dichten
Torabschluss.

Rahmen / Zarge
seitlich 90 mm Breite Torblattführungen (2 Kammern) aus
Stahl mit integriertem Gleitprofil und Bürstendichtung.
oben 300 x 300 mm Kasten für Rollpanzer aus Stahlblech
in Standardfarbe RAL 9016 verkehrsweiß lackiert
Optional: Torrahmen und Kasten in der Farbe des
Torblattes
Farbe / Oberflächenbeschichtung
Einbrennpulverbeschichtung auf Polyesterbasis
Standard: verkehrsweiß, ähnlich RAL 9016,
grundbeschichtet
Standardfarben: RAL 9016 Verkehrsweiß oder Golden oak
Erhältliche Farben :
Hellelfenbein ähnlich RAL 1015
Purpurrot ähnlich RAL 3004
Blassgrün ähnlich RAL 6021
Anthrazitgrau ähnlich RAL 7016
Sepiabraun ähnlich RAL 8014
Graubraun ähnlich RAL 8019
Tiefschwarz ähnlich RAL 9005
Weißaluminium ähnlich RAL 9006
Schwarz 2100 Sablé
Lichtausschnitt/ Lüftung
Carboglas-Lamelle (Acrylglasfenster-Lamelle) in jeder
2ten Lamelle möglich.
Anzahl (von oben beginnend) [....]
Lüftungslamelle in jeder 2ten Lamelle möglich.
Anzahl (von unten beginnend 2te Lamelle) [....]
Ausführung Welle
Oktagonale Rohrwalze aus verzinktem Stahlrohr,
Durchmesser 70 mm zur besseren Aufwicklung des Panzers,

Integrierter elektrischer Antrieb
Rohrmotor mit separater Steuerung für die Montage auf
der Wand (230 V/ 50 Hz), 50 N - 100 N
torgrößenabhängig) steckerfertig verkabelt,
Im Steuergehäuse integrierter Drucktaster und LED
Beleuchtung (E27)
mechanische Aufschiebesicherung,
Öffnungsgeschwindigkeit: ca. 10 cm/s
Personensicherheit durch Schließkantensicherung an der
Hauptschließkante (serienmäßig)
Notentriegelung
Manuelle Notentriegelung von innen möglich
(Nothandkurbel beiliegend)
optische Schließkantensicherung (serienmäßig)
Außenroller mit Profilzylindersicherung der
Notentriegelung (serienmäßig)
optional: Außenentriegelungsbausatz für die
Notentriegelung eines Innenrollers ohne zweiten Zugang
zur Garage
Der Kabelabgang für die Schließkantensicherung vom
Torblatt erfolgt über die Bodenlamelle anhand der
Anordnung des Antriebes.

Sicherheit
Abrollsicherung gegen Herunterfallen des Torblattes,
Schließkantensicherung (optisch), Aufschubsicherung
gegen Aufhebeln des Torblattes von Außen
Bei Ausfall der Schließkantensicherung: Steuerung ohne
Selbsthaltung ("Totmannsteuerung")

Lieferumfang:
- Rollpanzer
- Torblattführung (Rahmen)
- Handkurbel (für Notbetrieb)
- Steuereinheit inkl. 2 Stück 2-Kanal-Funkfernsteuerung
Mini- Novotron 502
liefern und einbauen
einschließlich erforderlicher Nebenarbeiten
nach den Einbau- und Montagehinweisen des Herstellers
nach den Richtlinien der VOB
nach den Detail- und Einbauplänen Nr. ...............
nach den Angaben der örtlichen Bauleitung

Material ...
Lohn ...
EP ...
GP ...
Menge: 0,000
