# AUSSCHREIBEN.DE
Leistungsbeschreibung (GAEB 90, DA81)

## Novoferm GmbH
Datum: 22.06.17

*Hinweis*
Novoferm GmbH
Novoferm GmbH
vertreten durch den Geschäftsführer Herrn Rainer
Schackmann, Vorsitzender
Isselburger Str. 31
46459 Rees
Telefon (0)2850 910-0
Fax (0)2850 910-646
leads@novofermextranet.de
(mailto:leads@novofermextranet.de)
http://www.novoferm.de (http://www.novoferm.de/)

### 1 Garagen Schwingtore

**1.1 Novoferm Schwingtore K®**
Novoferm Schwingtore K®
Ausschreibungstexthilfe
Garagentor als Schwingtor mit Deckenlaufschiene
Typ Novoferm K (Stahltore)
Typ Novoferm K (Typ "Bocholt / baus. Füllung)
Typ Novoferm K (Holztore)

Baurichtmaß: (B x H in mm): ............... x
...............
Modell Rees, Torblatt mit Stahl-Sicke, senkrecht,
grundbeschichtet
Ausführung mit Schlupftür
in Normgröße
in Sondergröße ..............
Modell Bocholt, Torblatt für bauseitige Füllung (nur
Novoferm K®/ Novoferm M®)Ausführung mit Schlupftür
in Normgröße
in Sondergröße ...............
Modell Hagen, Torblatt mit Stahl-Kassette senkrecht
Modell Krefeld, Torblatt mit Stahl-Kassette senkrecht
Modell Bremen, Torblatt mit Stahl-Kassette senkrecht
Modell Frankfurt, Torblatt mit Stahl-Kassette senkrecht
Modell Kiel, Torblatt mit gelochtem Stahl-Sickenblech
Modell Hamburg, Torblatt mit Stahl-Sicke waagerecht
Modell Kleve, Torblatt mit Stahl-Sicke waagerecht und
Seitenprofil
Modell Köln, Torblatt mit Stahl-Sicke waagerecht und
Mittel- und Seitenprofil
Modell Kassel, Torblatt mit Stahl-Sicke waagerecht und
waagerechtem Profil
Modell Kreuztal, Torblatt mit senkrechter Lamelle
Modell Siegen, Torblatt mit waagerechter Lamelle
Farbton
Verkehrsweiß, ähnlich RAL 9016
mit Super Color ähnlich
Taubenblau, ähnlich RAL 5014
Tannengrün, ähnlich RAL 6009
Fenstergrau, ähnlich RAL 7040
Anthrazitgrau, ähnlich RAL 7016
Ockerbraun, ähnlich RAL 8001
Sepiabraun, ähnlich RAL 8014
Sonderlackierung ähnlich RAL-Farbtonkarte
Nr................mit ...............Stück
Lichtöffnungen (nicht für Bocholt, Krefeld, Frankfurt,
Kiel, Essen)
Variante ...............
Verglasung aus Acrylglas, klar,
Verglasung aus Acrylglas, strukturiert
Modell Leipzig/München, Torblatt Nord. Fichte senkrecht
Ausführung mit Schlupftür (nur Leipzig)
in Normgröße,
in Sondergröße ...............
Modell Nürnberg, Torblatt Nord. Fichte senkrecht mit
aufgesetzten Querleisten
Halle/Kempten, Torblatt mit Nord. Fichte,
Fischgrätmuster
Schwerin/Stuttgart, Torblatt mit Nord. Fichte
waagerecht
Rostock/Augsburg, Torblatt mit Nord. Fichte diagonal
Ausführung mit ............... Stück Nebentür/en
Baurichtmaß: (B x H in mm): ............... x
...............
mit Stahl-Füllung wie vor
mit Holz-Füllung wie vor
für bauseitige Füllung
Torgriff (und Türdrückergarnitur)
aus Kunststoff, Farbton
Schwarz
aus Aluminium, Farbton
silberfarbig eloxiert,
kunststoffbeschichtet, Farbton
verkehrsweiß, ähnlich RAL 9016
sepiabraun, ähnlich RAL 8014
Ausführung mit Torantrieb
Bedienung über
Funkfernsteuerung mit...............Stück
Handsender 2-Kanal
Handsender 4-Kanal
Micro-Handsender
Drucktaster
Schlüsseltaster
Codetastatur
Einbau
hinter der Öffnung
in der Öffnung
liefern
liefern und einbauen
einschließlich erforderlicher Nebenarbeiten
nach den Einbau- und Montagehinweisen des Herstellers
nach den Richtlinien der VOB
nach den Detail- und Einbauplänen Nr. ...............
nach den Angaben der örtlichen Bauleitung
Menge: 0,000
