# AUSSCHREIBEN.DE
Leistungsbeschreibung (GAEB 90, DA81)

## Novoferm GmbH
Datum: 07.06.17

*Hinweis*
Novoferm GmbH
Novoferm GmbH
vertreten durch den Geschäftsführer Herrn Rainer
Schackmann, Vorsitzender
Isselburger Str. 31
46459 Rees
Telefon (0)2850 910-0
Fax (0)2850 910-646
leads@novofermextranet.de
(mailto:leads@novofermextranet.de)
http://www.novoferm.de (http://www.novoferm.de/)

### 1 NEU

**1.1 Novoferm NovoPort®, Sektionaltor E®, Typ iso 20**
Novoferm NovoPort®, Sektionaltor E®, Typ iso 20
Novoferm NovoPort®, Sektionaltor E®, Typ iso 20, mit
serienmäßigem Antrieb
Lichtes Öffnungsmaß (BxH mm): ........... x
............
Sektionen 20 mm dick, Fingerklemmschutzprofil.
Stahlsektionen aus verzinktem Feinblech, doppelwandig,
mit PUR-Hartschaum (Wärmedämmwert k = 1,0 W/qmK).
Oberfläche Woodgrain-dessiniert oder glatt
(typengebunden).
Sektionen vorgerichtet für Montage von Beschlägen,
Schloss, Bodenprofil und Bodendichtung.
Verstellbare Bodendichtung (max. 15 mm)
In der Winkelzarge senkrecht angeordnete Mehrfach-
Sicherheits-Zugfederpakete mit Doppelstahlseilen und
kugelgelagerten Umlenkrollen.
Winkelzargen-Seitenteile (mit Eingriffschutz) und
Zargenblende aus verzinktem Feinblech.
Oberfläche: Winkelzargen-Seitenteile glatt;
verkehrsweiß (auch bei Sonderlackierungen) Zargenblende
glatt.
Dichtungen: Winkelzargen-Seitenteile und Zargenblende
mit EPDM-Dichtungen.
Mit serienmäßigem Renovierungs-Zargenfuß, verzinkt.
Zubehör:
Winkelzargen-Verkleidungsprofil im Farbton
des Tores, glatt '..........'
Torblattoberfläche (Sektionen) mit
- waagerechten Sicken (woodgrain-dessiniert)
- waagerechten Großsicken (woodgrain-dessiniert)
- stilvollen Großlamellen (glatt)
Lichtöffnung als Fenster / Lichtband Variante
'..........'
Verglasung
- mit Acrylglas Doppelscheibe, klar
- mit Acrylglas, Kristallstruktur
- mit Stegdoppelplatte aus Polycarbonat, klar
Farbton Stahltore außen ähnlich RAL
- 9016 (Verkehrsweiß), Standard, grundbeschichtet
- 5011 (Stahlblau), endbeschichtet
- 6005 (Moosgrün), endbeschichtet
- 6009 (Tannengrün), endbeschichtet
- 7016 (Anthrazitgrau), endbeschichtet
- 7035 (Lichtgrau), endbeschichtet
- 7040 (Fenstergrau), endbeschichtet
- 8001 (Ockerbraun), endbeschichtet
- 8011 (Nussbraun), endbeschichtet
- 8014 (Sepiabraun), endbeschichtet
- 9006 (Weißaluminium), endbeschichtet
- 9007 (Graualuminium), endbeschichtet
- Farbton Stahltore außen ähnlich RAL'..........',
endbeschichtet
Torantrieb (bei NovoPort® vormontierter Torantrieb im
Leistungsumfang enthalten),
Alternativ: Typ Novomatic '..........'
Tor Bedienung über
- Griff-und Schloss
- 2-Kanal-Handsender (KeeLoq/AES 128) Mini-Novotron 522
- 2-Kanal-Handsender (KeeLoq/AES 128) Mini-Novotron 522
Design
- 2-Kanal-Micro-Handsender (KeeLoq)
- 4-Kanal-Handsender Mini-Novotron 524
- 4-Kanal-Handsender Mini-Novotron 524 Design
- 4-Kanal-Handsender (Multibit)
- Wandhalter für vorgenannten Handsender
- Schlüsseltaster in Aufputzmontage
- Schlüsseltaster in Unterputzmontage
- Funk-Schlüsseltaster, Unterputz
- Mobility Paket (Gateway & Mobility Funkmodul) als
Starter Set
- Mobility Funkmodul (zusätzlich)
Codetaster:
- Metalltastatur, kabelgebunden
- Metalltastatur, Funkbetrieb, weiß
- Metalltastatur, Funkbetrieb, schwarz
- Deckenzugtaster
Tore mit Antrieb ohne 2. Zugang:
· Notentriegelung Extra 315 (Tor ohne Schloss und
Griff)
· Notentriegelung Extra 304 (Tor mit Schloss und Griff)
Menge: 0,000
