# AUSSCHREIBEN.DE
Leistungsbeschreibung (GAEB 90, DA81)

## Novoferm GmbH
Datum: 07.06.17

*Hinweis*
Novoferm GmbH
Novoferm GmbH
vertreten durch den Geschäftsführer Herrn Rainer
Schackmann, Vorsitzender
Isselburger Str. 31
46459 Rees
Telefon (0)2850 910-0
Fax (0)2850 910-646
leads@novofermextranet.de
(mailto:leads@novofermextranet.de)
http://www.novoferm.de (http://www.novoferm.de/)

### 1 NEU

**1.1 Novoferm NovoPort®, Sektionaltor E®, Typ iso 45**
Novoferm NovoPort®, Sektionaltor E®, Typ iso 45
Novoferm NovoPort®, Sektionaltor E®, Typ iso 45, mit
serienmäßigem Antrieb
Lichtes Öffnungsmaß (BxH mm): ........... x
............
Torblatt:
Sektionen 45 mm dick mit Fingerklemmschutzprofil.
Stahlsektionen aus verzinktem Feinblech, doppelwandig,
mit PUR-Hartschaumkern (Wärmedämmwert k = 0,50 W/qmK).
Oberfläche Woodgrain-dessiniert, glatt,
(typenabhängig).
Sektionen vorgerichtet für Montage von Beschlägen,
Schloss und Bodendichtung.
Gewichtsausgleich
wahlweise in der Winkelzarge angeordnete Mehrfach-
Sicherheits-Zugfederpakete mit Doppelstahlseilen und
kugelgelagerten Umlenkrollen oder über
Torsionsfederwelle mit integrierter, beidseitiger
Federbruchsicherung gemäß DIN EN 12604 und
innenliegender Seilführung (bis Tore max. Breite von
3000 mm und Höhe von 2750/2500 mm (Woodgrain/ Noblesse
(glatt)).
Tore größer als obengenannt werden generell mit einer
Torsionsfederwelle ausgestattet
Winkelzargen-Seitenteile (mit Eingriffschutz) und
Zargenblende aus verzinktem Feinblech.
Oberfläche: Winkelzargen-Seitenteile glatt,
Zargenblende glatt.
Dichtungen: Winkelzargen-Seitenteile und Zargenblende
mit EPDM-Dichtungen.
Mit serienmäßigem Renovierungs- Zargenfuß, verzinkt
Torblattoberfläche (Sektionen) mit
- waagerechten Sicken (woodgrain-dessiniert)
- waagerechten Großsicken (woodgrain-dessiniert oder
glatt)
- Großlamellen (woodgrain-dessiniert oder glatt)
- Kassettenprägung (woodgrain-dessiniert)
Optional:
- Winkelzargen-Verkleidungsprofil im Farbton des Tores,
glatt
- Torzarge in verstärkter Ausführung mit
Verstärkungsprofil
- Zargenblende in verstärkter Ausführung mit
Verstärkungsprofil
- Torblatterhöhung für große Sturzhöhe um '..........'
mm (Rasterhöhe
125 mm)
- Dachfolgebeschlag '..........'° (15 / 20 / 25 / 30°)
Beschlagsausführung
- ZF, Zugfeder mit senkrecht angeordneten Zugfedern
- VL, Normalbeschlag mit vorne liegender
Torsionsfederwelle
- HL, Niedrigsturzbeschlag mit hinten liegender
Torsionsfederwelle
Lichtöffnung als Fenster / Lichtband Variante
'..........'
Verglasung Fenster
- mit Acrylglas Doppelscheibe, klar
- mit Acrylglas, Kristallstruktur
- Mastercarré (nur Var. 9)
Verglasung Lichtband
- mit Acrylglas Doppelscheibe, klar
- mit Acrylglas, Kristallstruktur
- mit Stegdoppelplatte (16mm)
- Doppelscheibe Polycarbonat
- Streckgitter verzinkt, lackiert in Torblattfarbe,
Lüftungsquerschnitt 44 % (Nur bei Lichtband möglich)
-Streckgitter verzinkt, lackiert in Torblattfarbe,
Lüftungsquerschnitt 76 % (Nur bei Lichtband möglich)
Farbton Stahltore außen ähnlich RAL
- 9016 (Verkehrsweiß), Standard, grundbeschichtet
- 5011 (Stahlblau), endbeschichtet
- 6005 (Moosgrün), endbeschichtet
- 6009 (Tannengrün), endbeschichtet
- 7016 (Anthrazitgrau), endbeschichtet
- 7035 (Lichtgrau), endbeschichtet
- 7040 (Fenstergrau), endbeschichtet
- 8001 (Ockerbraun), endbeschichtet
- 8011 (Nussbraun), endbeschichtet
- 8014 (Sepiabraun), endbeschichtet
- 9006 (Weißaluminium), endbeschichtet
- 9007 (Graualuminium), endbeschichtet
- Farbton Stahltore außen ähnlich RAL'..........',
endbeschichtet
Satin-Farbton, seidenmatt, dekorativ, endbeschichtet /
Stahltore außen ähnlich RAL
· Satin white, ähnlich RAL 9016
· Satin Window grey, ähnlich RAL 7040
· Satin grey, Mischfarbton
· Satin Dark grey, ähnlich RAL 7016
· Satin brown, ähnlich RAL 8014
Microline (Großlamelle), profilierte Wellenstruktur in
Satin-Farbton endbeschichtet / Stahltore außen ähnlich
RAL
· Satin white, ähnlich RAL 9016
· Satin Window grey, ähnlich RAL 7040
· Satin grey, Mischfarbton
· Satin Dark grey, ähnlich RAL 7016
Folien-Oberflächen, witterungsbeständig, endbeschichtet
/ Stahltore außen / Korrespondenz-Farbton ähnlich RAL
· Golden oak, ähnlich RAL 8007
· Dark oak, ähnlich RAL 8028
· Mahagoni, Mischfarbton
· Winchester, ähnlich RAL 8001
· Black oak, ähnlich RAL 8022
· Moor oak, ähnlich RAL 8022

Torantrieb (bei NovoPort® vormontierter Torantrieb im
Leistungsumfang enthalten),
Alternativ Typ Novomatic '..........'
Torbedienung zusätzlich mit:
- Griff- und Schloss
- 2-Kanal-Handsender (KeeLoq/AES 128) Mini-Novotron 522
- 2-Kanal-Handsender (KeeLoq/AES 128) Mini-Novotron 522
Design
- 2-Kanal-Micro-Handsender (KeeLoq)
- 4-Kanal-Handsender Mini-Novotron 524
- 4-Kanal-Handsender Mini-Novotron 524 Design
- 4-Kanal-Handsender (Multibit)
- Wandhalter für vorgenannten Handsender
- Schlüsseltaster in Aufputzmontage
- Schlüsseltaster in Unterputzmontage
- Funk-Schlüsseltaster, Unterputz
- Mobility Paket (Gateway & Mobility Funkmodul) als
Starter Set
- Mobility Funkmodul (zusätzlich)
Codetaster:
- Metalltastatur, kabelgebunden
- Metalltastatur, Funkbetrieb, weiß
- Metalltastatur, Funkbetrieb, schwarz
- Deckenzugtaster
Ausstattung mit Sicherheitseinrichtung
- Gegenlichtschranke
- Reflexionslichtschranke
- Schließkantensicherung
Tore mit Antrieb ohne 2. Zugang:
· Notentriegelung Extra 315 (Tor ohne Schloss und
Griff)
· Notentriegelung Extra 304 (Tor mit Schloss und Griff)
Menge: 0,000
