# AUSSCHREIBEN.DE
Leistungsbeschreibung (GAEB 90, DA81)

## Novoferm GmbH
Datum: 07.06.17

*Hinweis*
Novoferm GmbH
Novoferm GmbH
vertreten durch den Geschäftsführer Herrn Rainer
Schackmann, Vorsitzender
Isselburger Str. 31
46459 Rees
Telefon (0)2850 910-0
Fax (0)2850 910-646
leads@novofermextranet.de
(mailto:leads@novofermextranet.de)
http://www.novoferm.de (http://www.novoferm.de/)

### 1 NEU

**1.1 Novomatic Torantriebe mit Funksteuerung Typ 423, 423 Accu,**
Novomatic Torantriebe mit Funksteuerung Typ 423, 423
Accu, 563S und 803S
Novoferm Garagentorantrieb/e

Typ Novomatic 423, komplette Steuerung mit 2-Kanal-
Handsender Novotron 522,
Für Tore bis max. 10 m² Torfläche
Ausführung Laufschiene, Umlenkung kugelgelagert
- BD20
- BD30
Typ Novomatic 423 als Komplettset, komplette Steuerung
mit 2-Kanal-Handsender Novotron 522,
Für Tore bis max. 10 m² Torfläche
Ausführung 3-geteilte Laufschiene, Umlenkung mit
Gleitlager

Typ Novomatic 423 Accu (Komplettset), komplette
Steuerung mit 2-Kanal-Handsender Novotron 522,
Für Tore bis max. 8 m² Torfläche
Ausführung 3-geteilte Laufschiene, Umlenkung mit
Gleitlager
- zusätzliches Akku-Pack
- Solarmodul
Typ Novomatic 563 S, komplette Steuerung mit 2-Kanal-
Handsender Novotron 522 Design,
Für Tore bis max. 15 m² Torfläche
Ausführung Laufschiene, Umlenkung kugelgelagert
- BD20
- BD30
- BD40
Typ Novomatic 803 S, digitaler Funkempfänger 433 MHz
- geeignet für KeeLoq-Wechselcode (für Einzelgaragen)
- geeignet für Multibitcode (für Sammelgaragen)
Ausführung Laufschiene, Umlenkung kugelgelagert
- BD20
- BD30
- BD40
zum Anbau
- an vorhandenes Garagentor Typ'..........'
- an das Garagentor der Pos. '..........'
Torbedienung zusätzlich mit
- 1-Kanal-Handsender (Multibit, nur Novomatic 803 S)
- 2-Kanal-Handsender (KeeLoq/AES 128) Mini-Novotron 522
- 2-Kanal-Handsender (KeeLoq/AES 128) Mini-Novotron 522
Design
- 2-Kanal-Micro-Handsender (KeeLoq)
- 4-Kanal-Handsender Mini-Novotron 524
- 4-Kanal-Handsender Mini-Novotron 524 Design
- 4-Kanal-Handsender (Multibit)
- Wandhalter für vorgenannten Handsender
- Schlüsseltaster in Aufputzmontage
- Schlüsseltaster in Unterputzmontage
- Funk-Schlüsseltaster, Unterputz
- Mobility Paket (Gateway & Mobility Funkmodul) als
Starter Set
- Mobility Funkmodul (zusätzlich)
Codetaster:
- Metalltastatur, kabelgebunden
- Metalltastatur, Funkbetrieb, weiß
- Metalltastatur, Funkbetrieb, schwarz
- Deckenzugtaster
Ausstattung mit Sicherheitseinrichtung
- Ampelsteuerung/ Einbahnregelung inkl. Ampeln rot/grün
- Signallampe rot
- Signallampe grün
- Gegenlichtschranke
- Reflexionslichtschranke
- Schlupftürkontakt (Schwingtore Novoferm K® und M)
- Schlupftürkontakt (Sektionaltore E°)
- Schließkantensicherung
Menge: 0,000
