# AUSSCHREIBEN.DE
Leistungsbeschreibung (GAEB 90, DA81)

## Novoferm GmbH
Datum: 16.06.17

*Hinweis*
Novoferm GmbH
Novoferm GmbH
vertreten durch den Geschäftsführer Herrn Rainer
Schackmann, Vorsitzender
Isselburger Str. 31
46459 Rees
Telefon (0)2850 910-0
Fax (0)2850 910-646
leads@novofermextranet.de
(mailto:leads@novofermextranet.de)
http://www.novoferm.de (http://www.novoferm.de/)

### 1 Industrie Sektionaltore

**1.1 NovoLux 60 mm**
NovoLux 60 mm
Novoferm Sektionaltor, Alu-Rahmenkonstruktion
Kurzbeschreibung
· großflächig verglast
· mit elektrischem Antrieb
· auch mit Seitenteil
· auch mit Schlupftür
Profilrahmen-Bautiefe
60 mm
Mindest-Sturzhöhe bei Normalbeschlag
> 400 mm bis Torgröße
B 5.000 x H 4.000 mm
> 450 mm über Torgröße
B 5.000 x H 4.000 mm
Niedrigsturzbeschlag
> 200 mm Sturzhöhe
Torgröße
Max. 8.000 x 6.000 mm
Erforderlicher Platzbedarf
siehe Prospekt
Ausschreibungstexte - Standardausstattung
Sektionaltor NovoLux
großflächig verglast
Torblatt
Untere Bodensektion doppelwandige, verzinkte
Stahlpaneele, Dicke 60 mm, thermisch isoliert,
injiziert mit PU-Schaum gemäß Materialklassen DIN 4102
und DIN 18164.
Darüberliegende Sektionen Alu-Rahmensprossensektion
E6/EV1 eloxiert mit Kunststoff-Doppelverglasung und
Aluminium Glasleisten innen.
Verglasung
mit Acrylscheiben, klar, 3 mm dick.
Dichtungen in wetterbeständiger APTK-Qualität, unteres
Torglied mit Doppellippen-Schlauch-Profildichtung als
Bodendichtung, oberes Torglied mit Sturzdichtung,
Doppellippen-Seitendichtung als Kunststoff-
Anschlagleiste und Dichtlippe, Mitteldichtung, verdeckt
zwischen den Tor-Sektionen.
Beschläge
· Beschlagtyp T 240 Laufschienen mit Umlenkung für
Niedrigsturz
· Beschlagtyp T 340 Laufschienen mit Umlenkung für
Niedrigsturz
· Beschlagtyp T 450 Laufschienen mit Normalumlenkung
· Beschlagtyp T 400 Höhergeführte Laufschienen mit
Umlenkung
· Beschlagtyp T 400 HF Höhergeführte Laufschienen mit
unten liegender Federwelle
· Beschlagtyp T 500 als Senkrechtläufer
· Beschlagtyp T 500 HF als Senkrechtläufer mit unten
liegender Federwelle
Gewichtsausgleich durch ein hinter dem Sturz
angebrachtes Torsionsfedersystem (Lebensdauer 30.000
Zyklen)
Fallschutz des Torblattes bei Torsionsfederbruch durch
TÜV geprüfte Sicherheitselemente.
Einbausituation N = Normalbeschlag
Torblattstellung hinter dem Sturz, waagrecht im Raum.
Laufschienenabhängung für horizontale Laufschiene durch
waagrechte Rohrprofile samt Haltewinkel.
Elektrischer Antrieb mit Aufsteckgetriebe
(Schneckengetriebe), wartungsfrei, öldicht gekapselt,
Elektromagnetbremse, Wendeschütz, einstellbare End- und
Sicherheitsendschalter, Kraftübertragung vom Antrieb
zur Rohrwalze mittels Stahlwelle, Nothandkurbel, Fang-
Vorrichtung. T100 Steuerung. Druckknopftaster
Aufbauform, Funktion "Auf-Halt-Zu". Halbe-Höhe-Stopp.
Oberflächen
Torpaneele mit Polyestergrundierung (außen),aus Coil-
Coating-Material Außenoberfläche mit Microprofilierung.
in den Vorzugsfarben Feuerrot RAL 3000, Saphirblau RAL
5003, Enzianblau RAL 5010, Tannengrün RAL 6009,
Mausgrau RAL 7005, Anthrazitgrau RAL 7016, Sepiabraun
RAL 8014, Grauweiß RAL 9002, Tiefschwarz RAL 9005,
Weißaluminium RAL 9006, Graualuminium RAL 9007,
Reinweiß RAL 9010.
Innen grauweiß, annähernd RAL 9002 (horizontal
profiliert).
..... Stück
Öffnungsmaße
(B x H mm): .......... x ..........
lichte Durchgangsmaße
(B x H mm): .......... x ...........

Ausschreibungstexte - Sonderausstattung
· Bodensektion als Alu-Profil
· mit vertikalen Sprossen, baugleich mit verglasten
Sektionen, Felderfüllung mit Alu-Stucco-Platten
· doppelwandig
· Als NovoLux XL
· Bis 4.000 mm durchgängige Verglasung ohne Sprossen
· Breite max. 4.000 mm, Höhe max. 5.000 mm
· Alle Füllungen Höhegleich
· Alle Sektionen versteift
· Andere Verglasungen
· mit Polykarbonat Scheiben, klar, 3 mm dick.
· mit Acrylscheiben, klar, doppelwandig 25 mm dick.
· mit kratzfeste Acrylscheiben, klar, doppelwandig 25
mm dick.
· mit 25 mm Doppelverglasung protect ( 1 x 2,35 mm SAN
+ 1 x 3 mm Polycarbonat )
· mit 25 mm Doppelverglasung pearl ( 1 x 2,35 mm SAN +
1 x 2,35 SAN struktur )
· mit 25 mm glas Opal ( 1 x 2,35 mm SAN + 1 x 2,35 mm
SAN Opal )
· mit 25 mm glas Braun ( 1 x 2,35 mm SAN + 1 x 3 mm XT
Braun)
· mit 25 mm glas Grau ( 1 x 2,35 mm SAN + 1 x 3 mm XT
Grau)
· mit 25 mm glas Grün ( 1 x 2,35 mm SAN + 1 x 3 mm XT
Grün)
· mit 25 mm SAN ISO ( SAN 3-fachverglasung)
· mit 25 mm SAN ISO ( SAN3-fach Verglasung in
kratzfester Ausführung)
· mit 4 mm Hartglas (ESG) blank, Grün, Blau, Braun
· mit 25 mm Stegplatte Polycarbonat U = 1,3 m2 W/m2K,
Klar, Opal oder Grau
· mit Edelstahl-Streckmaterial (Gesamtstärke: 3 mm)
· mit 3mm Alu Lochblech Ø 6 steek 15 mm dicke 3 mm
· mit 25 mm alu stucco brut xps ( 25 mm
sandwichplatten)
· Andere Einbausituationen / Beschlagarten
· B45+ = Normalbeschlag mit Dachfolge, ......°
Laufschienensteigung (max. 45°)
· B350 = höhergeführter Laufschienenbeschlag
· B350+ = höhergeführter Laufschienenbeschlag mit
Dachfolge, ......° Laufschienensteigung (max. 45°)
· B20 = Niedrigsturzbeschlag
· B20+ = Niedrigsturzbeschlag mit Dachfolge, ......°
Laufschienensteigung (max. 45°)
· B550 = Vertikalbeschlag
· Sturzblende
· Seitlich stumpfer Wandanschluss aus verzinkten
Stahlprofilen (wenn bauseits kein Anschlag vorhanden)
· Schlupftür in den werkseitig vorgeschriebenen Bereich
des Tores eingebaut, nach außen öffnend, aus Alu-
Profilen ansichtsgleich zum Tor, Öffnungsmaß ca. 904 x
1.950 mm. Hohe Schwelle
· Schlupftür in den werkseitig vorgeschriebenen Bereich
des Tores eingebaut, nach außen öffnend, aus Alu-
Profilen ansichtsgleich zum Tor, Öffnungsmaß ca. 904 x
1.950 mm. niedrig Schwelle
· Feststehendes Seitenteil mit eingebauter Schlupftür
als einbaufertiges Türelement, ansichtsgleich zum Tor,
· 1.100 mm Breite x ......... mm Höhe
· DIN links,
· DIN rechts,
· nach außen öffnend
· Andere Torbetätigungen
· Handbetätigung durch Haspelketten-Handantrieb
· Handbetätigung mit einseitigem Torverschluss (bis
Torgröße 4.000 x 3.500 mm)
· Elektrischer Antrieb mit Kettenrädern aus Stahl für
Kraftübertragung vom Antrieb zur Rohrwalze.
Druckknopftaster Aufbauform, Funktion "Auf-Halt-Zu",
Schutzart IP65.
· Schlüsselschalter
· Aufbauform, Bezeichnung "Auf-Halt-Zu"
· Aufbauform, Bezeichnung "Ein-Aus-Auf-Halt-Zu"
· Einbauform, Bezeichnung "Ein-Aus-Auf-Halt-Zu"
· Einbauform, Bezeichnung "Auf-Halt-Zu"
· Weitere Betätigungselemente
· Unfallschutz-Kontaktleiste
· Zugschalter
· Funkfernsteuerung
· Induktionsschleife
· Lichtschranken
· automatische Schließung
· Warnblinkleuchte
· Ampelanlagen
· Verzögerungsrelais
· 100% Einschaltdauer
· Zeitschaltuhr
· Farbige Oberflächen
· Farbe .............................
· Bodensektion und Alu-Profile mit Nasslackierung,
seidenmatt
· Individuelle (Ausstattungs-) Wünsche:
Menge: 0,000
