# AUSSCHREIBEN.DE
Leistungsbeschreibung (GAEB 90, DA81)

## Novoferm GmbH
Datum: 16.06.17

*Hinweis*
Novoferm GmbH
Novoferm GmbH
vertreten durch den Geschäftsführer Herrn Rainer
Schackmann, Vorsitzender
Isselburger Str. 31
46459 Rees
Telefon (0)2850 910-0
Fax (0)2850 910-646
leads@novofermextranet.de
(mailto:leads@novofermextranet.de)
http://www.novoferm.de (http://www.novoferm.de/)

### 1 Industrie Sektionaltore

**1.1 Thermo 60 mm**
Thermo 60 mm
Novoferm Sektionaltor
Kurzbeschreibung
· mit elektrischem Antrieb
· auch mit Seitenteil
· auch mit Schlupftür
Bautiefe
60 mm
Mindest-Sturzhöhe bei Normalbeschlag
> 400 mm bis Torgröße
B 5.000 x H 4.000 mm
> 450 mm über Torgröße
B 5.000 x H 4.000 mm
Niedrigsturzbeschlag
> 200 mm Sturzhöhe
Torgröße
Max. 8.000 x 6.000 mm
Erforderlicher Platzbedarf
siehe Prospekt
Ausschreibungstexte - Standardausstattung
Torblatt
doppelwandige, verzinkte Stahlpaneele, Dicke 60 mm,
thermisch isoliert, injiziert mit PU-Schaum gemäß
Materialklassen DIN 4102 und DIN 18164.
Beschläge
· Beschlagtyp T 240 Laufschienen mit Umlenkung für
Niedrigsturz
· Beschlagtyp T 340 Laufschienen mit Umlenkung für
Niedrigsturz
· Beschlagtyp T 450 Laufschienen mit Normalumlenkung
· Beschlagtyp T 400 Höhergeführte Laufschienen mit
Umlenkung
· Beschlagtyp T 400 HF Höhergeführte Laufschienen mit
unten liegender Federwelle
· Beschlagtyp T 500 als Senkrechtläufer
· Beschlagtyp T 500 HF als Senkrechtläufer mit unten
liegender Federwelle
Gewichtsausgleich durch ein hinter dem Sturz
angebrachtes Torsionsfedersystem (Lebensdauer 30.000
Zyklen)
Fallschutz des Torblattes bei Torsionsfederbruch durch
TÜV geprüfte Sicherheitselemente.
Einbausituation N = Normalbeschlag
Torblattstellung hinter dem Sturz, waagrecht im Raum.
Laufschienenabhängung für horizontale Laufschiene durch
waagrechte Rohrprofile samt Haltewinkel.
Elektrischer Antrieb mit Aufsteckgetriebe
(Schneckengetriebe), wartungsfrei, öldicht gekapselt,
Elektromagnetbremse, Wendeschütz, einstellbare End- und
Sicherheitsendschalter, Kraftübertragung vom Antrieb
zur Rohrwalze mittels Stahlwelle, Nothandkurbel, Fang-
Vorrichtung. T100 Steuerung. Druckknopftaster
Aufbauform, Funktion "Auf-Halt-Zu". Halbe-Höhe-Stopp.
Oberflächen
Torpaneele mit Polyestergrundierung (außen),aus Coil-
Coating-Material Außenoberfläche mit Microprofilierung.
in den Vorzugsfarben Feuerrot RAL 3000, Saphirblau RAL
5003, Enzianblau RAL 5010, Tannengrün RAL 6009,
Mausgrau RAL 7005, Anthrazitgrau RAL 7016, Sepiabraun
RAL 8014, Grauweiß RAL 9002, Tiefschwarz RAL 9005,
Weißaluminium RAL 9006, Graualuminium RAL 9007,
Reinweiß RAL 9010.
Innen grauweiß, annähernd RAL 9002 (horizontal
profiliert).
..... Stück
Öffnungsmaße
(B x H mm): .......... x ..........
lichte Durchgangsmaße
(B x H mm): .......... x ...........

Ausschreibungstexte - Sonderausstattung
· Verglasung:
· Fenster isoliert ca. 700 mm x 300 mm abgerundete
Ecken
· Fenster isoliert ca. 650 mm x 350 mm rechteckig
· Fenster dreifach isoliert ca. 650 mm x 350 mm
rechteckig
· Stück Lichtbandsektion NovoLux aus eloxiertem
Aluminium - Rohrprofilen Aluminium-Glashalteleisten
innen.
· mit Polykarbonat Scheiben, klar, 3 mm dick.
· mit Acrylscheiben, klar, doppelwandig 25 mm dick.
· mit kratzfesten Acrylscheiben, klar, doppelwandig 25
mm dick.
· mit 25 mm Doppelverglasung protect ( 1 x 2,35 mm SAN
+ 1 x 3 mm Polycarbonat )
· mit 25 mm Doppelverglasung pearl ( 1 x 2,35 mm SAN +
1 x 2,35 SAN Struktur )
· mit 25 mm Glas Opal ( 1 x 2,35 mm SAN + 1 x 2,35 mm
SAN Opal )
· mit 25 mm Glas Braun ( 1 x 2,35 mm SAN + 1 x 3 mm XT
Braun)
· mit 25 mm Glas Grau ( 1 x 2,35 mm SAN + 1 x 3 mm XT
Grau)
· mit 25 mm Glas Grün ( 1 x 2,35 mm SAN + 1 x 3 mm XT
Grün)
· mit 25 mm SAN ISO ( SAN 3-fachverglasung)
· mit 25 mm SAN ISO ( SAN3-fach Verglasung in
kratzfester Ausführung)
· mit 4 mm Hartglas (ESG) blank, Grün, Blau, Braun
· mit 25 mm Stegplatte Polycarbonat U = 1,3 m² W/m²K,
Klar, Opal oder Grau
· mit Edelstahl-Streckmaterial (Gesamtstärke: 3 mm)
· mit 3 mm Alu Lochblech Ø 6 steek 15 mm dicke 3 mm
· Andere Einbausituationen / Beschlagarten
· B45+ = Normalbeschlag mit Dachfolge, ......°
Laufschienensteigung (max. 45°)
· B350 = höhergeführter Laufschienenbeschlag
· B350+ = höhergeführter Laufschienenbeschlag mit
Dachfolge, ......° Laufschienensteigung (max. 45°)
· B20 = Niedrigsturzbeschlag
· B20+ = Niedrigsturzbeschlag mit Dachfolge, ......°
Laufschienensteigung (max. 45°)
· B550 = Vertikalbeschlag
· Sturzblende
· Seitlich stumpfer Wandanschluss aus verzinkten
Stahlprofilen (wenn bauseits kein Anschlag vorhanden)
· Schlupftür in den werkseitig vorgeschriebenen Bereich
des Tores eingebaut, nach außen öffnend, aus Alu-
Profilen ansichtsgleich zum Tor, Öffnungsmaß ca. 904 x
1.950 mm. Hohe Schwelle
· Schlupftür in den werkseitig vorgeschriebenen Bereich
des Tores eingebaut, nach außen öffnend, aus Alu-
Profilen ansichtsgleich zum Tor, Öffnungsmaß ca. 904 x
1.950 mm. niedrig Schwelle
· Feststehendes Seitenteil mit eingebauter Schlupftür
als einbaufertiges Türelement, ansichtsgleich zum Tor,
· 1.100 mm Breite x ......... mm Höhe
· DIN links,
· DIN rechts,
· nach außen öffnend
· Andere Torbetätigungen
· Handbetätigung durch Haspelketten-Handantrieb
· Handbetätigung mit einseitigem Torverschluss (bis
Torgröße 4.000 x 3.500 mm)
· Elektrischer Antrieb mit Kettenrädern aus Stahl für
Kraftübertragung vom Antrieb zur Rohrwalze.
Druckknopftaster Aufbauform, Funktion "Auf-Halt-Zu",
Schutzart IP65.
· Schlüsselschalter
· Aufbauform, Bezeichnung "Auf-Halt-Zu"
· Aufbauform, Bezeichnung "Ein-Aus-Auf-Halt-Zu"
· Einbauform, Bezeichnung "Ein-Aus-Auf-Halt-Zu"
· Einbauform, Bezeichnung "Auf-Halt-Zu"
· Weitere Betätigungselemente
· Unfallschutz-Kontaktleiste
· Widerstandsklasse 2 Set laut ENV 1627 für
handbetätigte Tore mit Zertifikat
· Widerstandsklasse 2 Set laut ENV 1627 für elektrisch
betriebenen Tore mit Zertifikat
· 100.000 Lastspiele Federn
· Zugschalter
· Funkfernsteuerung
· Induktionsschleife
· Lichtschranken
· automatische Schließung
· Warnblinkleuchte
· Ampelanlagen
· Verzögerungsrelais
· 100% Einschaltdauer
· Zeitschaltuhr
· Farbige Oberflächen
· Farbe .............................
· Alu-Profile mit Nasslackierung, seidenmatt
· Individuelle (Ausstattungs-) Wünsche:
Menge: 0,000
