# AUSSCHREIBEN.DE
Leistungsbeschreibung (GAEB 90, DA81)

## Novoferm GmbH
Datum: 16.06.17

*Hinweis*
Novoferm GmbH
Novoferm GmbH
vertreten durch den Geschäftsführer Herrn Rainer
Schackmann, Vorsitzender
Isselburger Str. 31
46459 Rees
Telefon (0)2850 910-0
Fax (0)2850 910-646
leads@novofermextranet.de
(mailto:leads@novofermextranet.de)
http://www.novoferm.de (http://www.novoferm.de/)

### 1 Rolltore

**1.1 Rolltor TH80**
Rolltor TH80
Novoferm Rolltor, Alu, doppelwandig
Kurzbeschreibung
· besonders wärmedämmend
· spezielle Profilform für engere Wicklung und
geringere Sturzhöhe
· deutlich geräusch- und abriebärmer
· hochwertige Optik
· mit elektrischem Antrieb
· auch mit Lichtausschnitt-Lamellen
Lamellen
80 mm hoch (sichtbarer Profilbereich im Panzer), ca. 20
mm dick
Erforderlicher Platzbedarf
siehe Prospekt

Ausschreibungstexte - Standardausstattung
Rolltor TH80
Alu, doppelwandig, besonders wärmedämmend
Rolltorpanzer
doppelwandige Leichtmetall-Lamellen aus AlMgSi, 80 mm
hoch (sichtbares Profil im Panzer), ca. 20 mm dick,
vollständig mit PUR-Hartschaum in gleichmäßiger
Struktur und Dichte ausgeschäumt, mit hoher Steifigkeit
und Stabilität durch festhaftenden Verbund zwischen
Hartschaumkern und Leichtmetallprofil, scharnierartig
verbunden, witterungsbeständig, gegen seitliches
Verschieben untereinander gesichert, Abschlussprofil
mit dauerelastischer Schlauchdichtung für dichten
Torabschluss.
Ausführung
Rohrwalze aus grundiertem Stahlrohr, entsprechend der
zulässigen Durchbiegung von 1/500 der Gesamtwellenlänge
dimensioniert, Mindestdurchmesser 168 mm zur besseren
Aufwicklung des Panzers, Lagerung in groß
dimensionierten, wartungsfreien Pendelkugel-lagern, auf
seitlichen Konsolen aufliegend.
Führungsschienen FS2 aus stabilen Stahlprofilen,
sendzimir-verzinkt, mit verschleißfesten Kunststoff-
Leisten.
Konsolen aus grundiertem Stahl, für die Lagerung des
Pendelkugellagers, mit Montageplatte.
Elektrischer Antrieb mit Aufsteckgetriebe
(Schneckengetriebe), wartungsfrei, öldicht gekapselt,
mit eingebauter Elektromagnetbremse (in jeder Lage
betriebsfähig), mit digitalen Endschaltern und
Sicherheitsendschaltern, Kraftübertragung vom Antrieb
zur Rohrwalze erfolgt
mit einer Stahlwelle, mit Nothandkurbel und
Fangvorrichtung (TÜV-geprüft und wartungsfrei).
Betriebsspannung 400 V Drehstrom. Steuerung mit
Steuerspannung 24 V, mit Folientastatur Funktion "Auf-
Halt-Zurdquo; in Totmannschaltung.
Befestigungsarten (der Führungsschienen, Lagerkonsolen,
Antriebskonsolen)
Anschweißmontage auf vorhandener Stahlkonstruktion
Montage ohne Schweißen mit Stahlhalter
Dübelmontage mit zugelassenen Sicherheitsdübeln (Beton
erforderlich)
Oberflächen
Rolltorpanzer Beidseitig Bandbeschichtet RAL 9002, RAL
9006, RAL 9007, RAL 9010, RAL 7016
Führungsschienen FS2 sendzimir-verzinkt
..... Stück
Öffnungsmaße (B x H mm):
......... x ..........
lichte Durchgangsmaße
(B x H mm): .......... x .......... (max. 5000 x 8000
mm)
Antriebsanordnung
(von innen gesehen)
links (besserer Zugang zum Elektroanschluss) oder
rechts seitlich vorhandener Platz .......... mm

Ausschreibungstexte - Sonderausstattung
Einbruchsicherung gegen Anheben des Rolltorpanzers mit
Schloss (PZ-gelocht, Zylinder bauseits), Handgriff,
seitlich
einschließendes Gestänge und Abschaltkontakt,
alternativ
mit elektromagnetischer Torverriegelung
Lichtausschnitt-Lamellen THGL80, ........ Stück, mit
zweischaligem Kunststoffeinschub (nicht glasklar),
Lichtausschnitte 90 x 39 mm, Ecken abgerundet, Abstand
zwischen einander jeweils 50 mm, seitlicher Abstand am
Torrand links und rechts min. 200-269 mm. (Pro Rolltor
max. fünf Lamellen mit Fensterausschnitten)
Seitliches Besatzprofil
auf Antriebsseite,
auf Lagerseite
Sturzblende vertikal
aus gleichen Profilen wie der Panzer, feststehend, in
Stahlrahmen eingefasst
aus verzinktem Blech gekantet
Sturzblende horizontal, feststehend, aus verzinktem
Blech gekantet, wärmeisoliert
Sturzabdichtung gegen Wärmeverlust (mit fest in Lamelle
integrierter Kunststoffdichtung)
Seitendichtung für Führungsschiene FS2, Bürstensaum
gegen Wärmeverlust an den Kunststoffleisten der
Torinnenseite
Schlüsselschalter
Aufbauform, Bezeichnung "Ein-Aus"
Aufbauform, Bezeichnung "Auf-Halt-Zu"
Aufbauform, Bezeichnung "Ein-Aus-Auf-Halt-Zu"
Einbauform, Bezeichnung "Ein-Aus-Auf-Halt-Zu"
Einbauform, Bezeichnung "Auf-Halt-Zu"
Standsäule mit eingebautem Schlüsselschalter,
Bezeichnung "Auf-Halt-Zu"
Unfallschutz-Kontaktleiste
Zusatz-Steuerung nach Wahl
..................................
Farbbeschichtung auf Anfrage
Individuelle (Ausstattungs-) Wünsche:
Menge: 0,000
