# AUSSCHREIBEN.DE
Leistungsbeschreibung (GAEB 90, DA81)

## Novoferm GmbH
Datum: 16.06.17

*Hinweis*
Novoferm GmbH
Novoferm GmbH
vertreten durch den Geschäftsführer Herrn Rainer
Schackmann, Vorsitzender
Isselburger Str. 31
46459 Rees
Telefon (0)2850 910-0
Fax (0)2850 910-646
leads@novofermextranet.de
(mailto:leads@novofermextranet.de)
http://www.novoferm.de (http://www.novoferm.de/)

### 1 Schnellauftore

**1.1 NovoSpeed Flex**
NovoSpeed Flex
Novoferm Schnelllauf-Rolltore
Kurzbeschreibung
· besonders ökonomisch
· windbeständig Class 0
· Torgröße max.:
 Typ Hard Edge 20 m²,
 Typ Flex Edge 17,5 m²
· Torhöhe max. 5000 mm
· 2 Ausgleichsfeder für 200.000 Zyklen.
· öffnet mit bis zu 2 m/sec.
· Torblattbehang 1,2 mm stark
· Fenstersektion
· Gummi Bodenabdichtung

Ausschreibungstexte - Standardausstattung
Schnelllauf-Rolltore NovoSpeed Flex
besonders ökonomische Lösung im Innenbereich für
ungehinderten Materialfluss bei gleichzeitiger
Erhaltung der klimatischen Arbeitsbedingungen
Ausführung
horizontale, verzinkte Stahl-Wickelwelle, seitliche
Führungsschienen aus Aluminium U-Profilen mit
integrierter Lichtschleieranlage, Torblatt aus
polyesterverstärktem Kunststoff . Kunststoffabdeckung
über Welle und Antrieb
grau / rot / gelb / weiß / orange / blau oder schwarz,
mit eingeschweißtem Fenster aus transparentem
Kunststoff, unteres Abschlussprofil Typ Hard Edge oder
Typ Flex Edge. Elektromotor (Einsteckantrieb) rechts
(Standard) oder links, mit Drucktaster "AUF-STOP-ZU"
..... Stück
Öffnungsmaße
(B x H mm): .......... x ..........
(max. Torfläche siehe Kurzbeschreibung)

Ausschreibungstexte - Sonderausstattung
Steuerung und Bedienung
Bedienung durch Drucktaster, Zugschalter,
Lichtschranke, Radar, Induktionsschleife oder über
Funk.
Andere Bedienmöglichkeiten auf Anfrage
Schleusensteuerung in Kombination mit einem anderen Tor
(gegenseitige Verriegelung)
integrierte und beleuchtete Drucktastatur ("AUF-STOP-
ZU") in der Führungsschiene
Sicherheit
Anschluss Ampelanlage rot/grün oder rot und grün oder
orangefarbenes Blinklicht
Automatische Notentriegelung (nach Stromausfall)
mechanische Notentriegelung (nach der Entriegelung
öffnet sich das Tor)
Ausführung
Führungsschienen in RAL-Farbe nach Wahl
(Pulverbeschichtung)
Full-Colour-Aufdruck auf dem Torblatt
Menge: 0,000
