# AUSSCHREIBEN.DE
Leistungsbeschreibung (GAEB 90, DA81)

## Novoferm GmbH
Datum: 16.06.17

*Hinweis*
Novoferm GmbH
Novoferm GmbH
vertreten durch den Geschäftsführer Herrn Rainer
Schackmann, Vorsitzender
Isselburger Str. 31
46459 Rees
Telefon (0)2850 910-0
Fax (0)2850 910-646
leads@novofermextranet.de
(mailto:leads@novofermextranet.de)
http://www.novoferm.de (http://www.novoferm.de/)

### 1 Schnellauftore

**1.1 NovoSpeed Heavy Indoor**
NovoSpeed Heavy Indoor
Novoferm Schnelllauf-Rolltore
Kurzbeschreibung
· für den Innenbereich bis 6 x 6 m
· windbeständig Class 0
· keine Ausgleichsfeder
· öffnet mit bis zu 1,5 m/sec.
· Torblattbehang 1,2 mm stark
· Sichtsektion
· Aluminium-Querprofil
· Sicherheitslichtschranke
· Sicherheitskontaktleiste,
 selbstüberwachend
· Gummiabdichtung zum Boden
· Bürstenabdichtungen (seitlich)

Ausschreibungstexte - Standardausstattung
Schnelllauf-Rolltore NovoSpeed Heavy Indoor
wirtschaftliche Lösung für ungehinderten Materialfluss
bei gleichzeitiger Erhaltung der klimatischen
Arbeitsbedingungen mit minimalem Energieverlust
Ausführung
horizontale, verzinkte Stahl-Wickelwelle, seitliche
Führungsschienen aus verzinkten U-Profilen mit
Bürstenabdichtung, Torblatt aus polyesterverstärktem
Kunststoff grau / rot / gelb / weiß / orange/ blau oder
schwarz, je 1,2 mm stark, mit Sichtsektion aus
transparentem Kunststoff, Verstärkungsprofilen aus
Aluminium und unterem Abschlussprofil aus einem
stabilen Alu-Querbalken (E6 / EV1) mit Gummidichtung
zum Boden, Elektromotor mit Abrollsicherung rechts
(Standard) oder
 links, mit Drucktaster "AUF-STOP-ZU" und allpolig
abschaltbarem Hauptschalter, mit selbstüberwachender
Sicherheitskontaktleiste, Sicherheitslichtschranke,
Handkurbel zum Öffnen bei Stromausfall
..... Stück
Öffnungsmaße
(B x H mm): .......... x ..........
(max. 6000 x 6000 mm)

Ausschreibungstexte - Sonderausstattung
Torblattbehang 3 mm stark,
grau / gelb / blau / orange oder völlig transparent
(Full Vision Ausführung)
Kunststoffverkleidung über Welle u./o. Antrieb
Seitenführungen lackiert in RAL
.....................................
Break-away-System im Unterbalken bis B 4,5 m
(anfahrbeständig)
andere Netzanschlusswerte als 3N~400V / 50Hz / 16A (auf
Anfrage)
elektrische Teile IP65 statt IP54
Frequenzumrichtersteuerung für
Öffnungsgeschwindigkeit 1,5 m/sec.
Schließgeschwindigkeit 0,5 m/sec.
(statt Öffnen + Schließen mit 1 m/sec.)
Andere Bedienungselemente
(statt Drucktaster "AUF-STOP-ZU")
Druckknöpfe
Zugschalter
Lichtschranke
Bewegungsmelder
Induktionsschleifen
Funkfernsteuerung
Schleusensteuerung in Kombination mit einem anderen Tor
(gegenseitige Verriegelung)
Anschluss einer Ampelanlage
Individuelle (Ausstattungs-) Wünsche:
Menge: 0,000
