# AUSSCHREIBEN.DE
Leistungsbeschreibung (GAEB 90, DA81)

## Novoferm GmbH
Datum: 16.06.17

*Hinweis*
Novoferm GmbH
Novoferm GmbH
vertreten durch den Geschäftsführer Herrn Rainer
Schackmann, Vorsitzender
Isselburger Str. 31
46459 Rees
Telefon (0)2850 910-0
Fax (0)2850 910-646
leads@novofermextranet.de
(mailto:leads@novofermextranet.de)
http://www.novoferm.de (http://www.novoferm.de/)

### 1 Schnellauftore

**1.1 NovoSpeed Polara**
NovoSpeed Polara
Novoferm Schnelllauf-Rolltore
Kurzbeschreibung
· Torblatt 0,7 mm aus Kunststoff-Tuch 650 g/m2 in blau,
gelb, grau, orange, rot, schwarz und weiß
· Torblatt OHNE Sichtsektion
· Aluminium Scharniere zwischen Sektionen
· Aluminium Unterbalken mit "Anti-Crash" (ohne Not-
Stop)
· 2 x Radar statt eines Schließkantenschutzes
· Führungsschienen aus sendzimir verzinktem Stahlblech
und versehen mit Heizbändern
· Zugluftabdichtung über Wickelrolle
· E-Antrieb für Öffnen und Schließen mit ca. 1,0 m/sek.
· Antrieb IP65 mit Heizelement
· Schaltschrank Polara IP65 mit Heizelement
· Sicherheitslichtschranke (geheizt) IP67
· Sensor für Eisbildung
· automatisches Öffnen und Schließen alle 15 Minuten
· Ohne Bedienungselemente

Ausschreibungstexte - Standardausstattung
Schnelllauf-Rolltore NovoSpeed Polara
besonders ökonomische Lösung für ungehinderten
Materialfluss
bei gleichzeitiger Erhaltung der klimatischen
Arbeitsbedingungen mit einsetzbar bis
mindesttemperaturen
von -30°C (z.B. Gefrierzellen)
Ausführung
horizontale, verzinkte Stahl-Wickelwelle, seitliche
Führungsschienen aus verzinkten U-Profilen mit
Gummi-Abdichtung, Torblatt aus
polyesterverstärktem Kunststoff grau // gelb / weiß /
orange / rot / blau oder schwarz, je 0,7 mm stark, ohne
Sichtsektion aus transparentem Kunststoff,
Verstärkungsprofilen aus Aluminium und unterem
Abschlussprofil aus einem leichten Alu-Querbalken
(E6/EV1)
mit Gummidichtung zum Boden und Break-away-System,
Elektromotor rechts (Standard) oder links, mit
Drucktaster
"AUF-STOP-ZU", Handkurbel zum Öffnen bei Stromausfall
..... Stück
Öffnungsmaße
(B x H mm): .......... x ..........
(max. 3500 x 5000 mm)

Ausschreibungstexte - Sonderausstattung
Führungsschienen in V2A Ausführung
Komplette Wickelwelle in V2A Ausführung
Frequenzumrichtersteuerung für
Öffnungsgeschwindigkeit 1,5 m/sec.
Schließgeschwindigkeit 0,5 m/sec.
(statt Öffnen + Schließen mit 1 m/sec.)
Individuelle (Ausstattungs-) Wünsche:
Menge: 0,000
