# AUSSCHREIBEN.DE
Leistungsbeschreibung (GAEB 90, DA81)

## Novoferm GmbH
Datum: 16.06.17

*Hinweis*
Novoferm GmbH
Novoferm GmbH
vertreten durch den Geschäftsführer Herrn Rainer
Schackmann, Vorsitzender
Isselburger Str. 31
46459 Rees
Telefon (0)2850 910-0
Fax (0)2850 910-646
leads@novofermextranet.de
(mailto:leads@novofermextranet.de)
http://www.novoferm.de (http://www.novoferm.de/)

### 1 Schnellauftore

**1.1 NovoSpeed Retail**
NovoSpeed Retail
Novoferm Schnelllauf-Rolltore
Kurzbeschreibung
· besonders ökonomisch
· windbeständig Class 1
· Torgröße max.: 2250 x 2600 mm (b x h)
· 1 Ausgleichsfeder für 100.000 oder 500.000 Zyklen
oder
 Gewichtsausgleich durch Federn oder Gegengewichte.
· öffnet mit bis zu 2 m/sec.
· Torblattbehang 0.7 mm stark
· Fenstersektion
· Gummi Bodenabdichtung oder Flex Edge

Ausschreibungstexte - Standardausstattung
Schnelllauf-Rolltore NovoSpeed Retail
besonders ökonomische Lösung im Innenbereich für
ungehinderten Materialfluss bei gleichzeitiger
Erhaltung der klimatischen Arbeitsbedingungen
Ausführung
horizontale, verzinkte Stahl-Wickelwelle, seitliche
Führungsschienen aus verzinkten U-Profilen mit
Bürstenabdichtung, Kunststoffabdeckung über Welle und
Antrieb. Torblatt aus polyesterverstärktem Kunststoff .
grau // gelb / weiß / orange / rot/ blau oder schwarz,
je 0,7 mm
stark mit eingeschweißtem Fenster aus transparentem
Kunststoff, unteres Abschlussprofil Typ Hard
Edge oder Typ Flex Edge. Elektromotor rechts (Standard)
oder
links, mit Drucktaster "AUF-STOP-ZU" Einsteckantrieb
oder
Aufsteckantrieb
..... Stück
Öffnungsmaße
(B x H mm): .......... x ..........
(max. Torfläche siehe Kurzbeschreibung)

Ausschreibungstexte - Sonderausstattung
Steuerung und Bedienung
Bedienung durch Drucktaster, Zugschalter,
Lichtschranke, Radar, Induktionsschleife oder über
Funk.
Andere Bedienmöglichkeiten auf Anfrage
Schleusensteuerung in Kombination mit einem anderen Tor
(gegenseitige Verriegelung)
Sicherheit
Anschluss Ampelanlage rot/grün oder rot und grün oder
orangefarbenes Blinklicht
Automatische Notentriegelung (nach Stromausfall)
mechanische Notentriegelung (nach der Entriegelung
öffnet sich das Tor)
Ausführung
Führungsschienen in RAL-Farbe nach Wahl
Full-Colour-Aufdruck auf dem Torblatt
Menge: 0,000
