# AUSSCHREIBEN.DE
Leistungsbeschreibung (GAEB 90, DA81)

## Novoferm GmbH
Datum: 16.06.17

*Hinweis*
Novoferm GmbH
Novoferm GmbH
vertreten durch den Geschäftsführer Herrn Rainer
Schackmann, Vorsitzender
Isselburger Str. 31
46459 Rees
Telefon (0)2850 910-0
Fax (0)2850 910-646
leads@novofermextranet.de
(mailto:leads@novofermextranet.de)
http://www.novoferm.de (http://www.novoferm.de/)

### 1 Schnellauftore

**1.1 NovoSpeed Thermo**
NovoSpeed Thermo
Novoferm Schnelllauf Sektionaltor,
Kurzbeschreibung
o besonders ökonomisch
o windbeständig Class 2-3
o Torgröße max.: 6 x 6 m
o Torsionsfeder für 100.000 Zyklen.
o öffnet mit bis zu 2 m/sec.
o Gummi Bodenabdichtung
o Öffnungsgeschwindigkeit >2,0m/sec.
o standardmäßige Ausführung mit Lichtschleieranlage
o vibrationsfreie Laufrollen
o hermetisch geschlossen durch speziell entwickelte
Seitenabdichtung
o isoliertes Schienensystem

Bautiefe
40 mm
Mindest-Sturzhöhe bei Normalbeschlag (B45)
>665 mm bis Torgröße
Erforderlicher Platzbedarf
siehe Prospekt
Ausschreibungstexte - Standardausstattung
NovoSpeed Thermo
Torblatt
Doppelwandige, feuerverzinkte und thermisch getrennte
Stahllamellen, Bautiefe 40 mm mit Hartschaumkern aus
Polyurethan und Fingerklemmschutz innen und außen.
Sektionshöhen: 375 mm. Als Ausgleich wird die
Topsektion angepasst.
Oberfläche Microline oder Stucco mit waagerechten
Sicken, einschl. Boden-, Seiten -, Mittel - und
Sturzdichtung mit Doppellippen. U-Wert Sektion (Auf
Anfrage)
Dichtungen in wetterbeständiger APTK-Qualität, unteres
Torglied mit Doppellippen-Schlauch-Profildichtung als
Bodendichtung, oberes Torglied mit Sturzdichtung,
Schlauch-Profildichtung als Seitendichtung und
Dichtlippe, Mitteldichtung, verdeckt zwischen den Tor-
Sektionen.
Beschläge
Einzelne Torsektionen durch angeschraubte
Scharnierbänder mit gesichertem Stahlstift zum Torblatt
verbunden, das Torblatt in den Gelenkpunkten seitlich
mit Kunststoff Scharnierbänder befestigten,
kugelgelagerten Laufrollen aus hochwiderstandsfähigem
Kunststoff in den Schienen geführt.
Gewichtsausgleich als Ausgleichsaggregat hinter dem
Sturz angebracht, bestehend aus Querwelle mit den nach
Torblattgewicht bemessenen Torsionsfedern und den
seitlichen Seiltrommeln sowie der Lager- und
Befestigungskonstruktion.
Einbausituation B45 = Normalbeschlag
Torblattstellung hinter dem Sturz, waagrecht im Raum.
Laufschienenabhängung für horizontale Laufschiene durch
waagrechte Rohrprofile samt Haltewinkel.
Elektrischer Antrieb mit Aufsteckgetriebe
(Schneckengetriebe), wartungsfrei, öldicht gekapselt,
Elektromagnetbremse, Wendeschütz, einstellbare End- und
Sicherheitsendschalter, Kraftübertragung vom Antrieb
zur Rohrwalze mittels Stahlwelle, Nothandkurbel, Fang-
Vorrichtung. T100R FU Steuerung. Druckknopftaster
Aufbauform, Funktion "Auf-Halt-Zu". Halbe-Höhe-stopp.
..... Stück
Öffnungsmaße
(B x H mm): .......... x ..........
lichte Durchgangsmaße
(B x H mm): .......... x ...........

Ausschreibungstexte - Sonderausstattung
Verglasung:
Fenster isoliert ca. 700mm x 300mm abgerundete Ecken
Fenster isoliert ca. 650mm x 350mm rechteckig
Fenster dreifach isoliert ca. 650mm x 350mm rechteckig
Stück Lichtbandsektion NovoLux aus Thermisch getrennte
eloxierten Aluminium - Rohrprofilen Aluminium-
Glashalteleisten
innen.
mit Acrylscheiben, klar, doppelwandig 25 mm dick
mit kratzfeste Acrylscheiben, klar, doppelwandig 25 mm
dick.
mit 25 mm Doppelverglasung protect ( 1 x 2,35 mm SAN +
1 x 3
mm Polykarbonat )
mit 25 mm Doppelverglasung pearl ( 1 x 2,35 mm SAN + 1
x
2,35 SAN Struktur )
mit 25 mm glas Opal ( 1 x 2,35 mm SAN + 1 x 2,35 mm SAN
Opal )
mit 25 mm glas Braun ( 1 x 2,35 mm SAN + 1 x 3 mm XT
Braun)
mit 25 mm glas Grau ( 1 x 2,35 mm SAN + 1 x 3 mm XT
Grau)
mit 25 mm glas Grün ( 1 x 2,35 mm SAN + 1 x 3 mm XT
Grün)
mit 25 mm SAN ISO ( SAN 3-fachverglasung)
mit 25 mm SAN ISO ( SAN3-fach Verglasung in kratzfester
Ausführung)
mit 25 mm Stegplatte Polykarbonat U = 1,3 m2 W/m2K,
Klar,
Opal oder Grau
Andere Einbausituationen / Beschlagarten
B45+ = Normalbeschlag mit Dachfolge, ......°
Laufschienensteigung (max. 45°)
B350 = höher geführter Laufschienenbeschlag
B350+ = höher geführter Laufschienenbeschlag mit
Dachfolge, ......° Laufschienensteigung (max. 45°)
B550 = Vertikalbeschlag
Sturzblende
Feststehendes Seitenteil mit eingebauter Schlupftür als
einbaufertiges Türelement, ansichtsgleich zum Tor,
1100 mm Breite x ......... mm Höhe
DIN links, ??DIN rechts,
nach außen öffnend
Schlüsselschalter
Aufbauform, Bezeichnung "Auf-Halt-Zu"
Aufbauform, Bezeichnung "Ein-Aus-Auf-Halt-Zu"
Einbauform, Bezeichnung "Ein-Aus-Auf-Halt-Zu"
Einbauform, Bezeichnung "Auf-Halt-Zu"
Weitere Betätigungselemente
100.000 Lastspiele Federn
Induktionsschleife
automatische Schließung
Warnblinkleuchte
Ampelanlagen
Verzögerungsrelais
Zeitschaltuhr
Farbige Oberflächen
Farbe .............................
Alu-Profile mit Nasslackierung, seidenmatt
Individuelle (Ausstattungs-) Wünsche:
Menge: 0,000
