# AUSSCHREIBEN.DE
Leistungsbeschreibung (GAEB 90, DA81)

## Novoferm GmbH
Datum: 12.07.17

*Hinweis*
Novoferm GmbH
Novoferm GmbH
vertreten durch den Geschäftsführer Herrn Rainer
Schackmann, Vorsitzender
Isselburger Str. 31
46459 Rees
Telefon (0)2850 910-0
Fax (0)2850 910-646
leads@novofermextranet.de
(mailto:leads@novofermextranet.de)
http://www.novoferm.de (http://www.novoferm.de/)

### 1 Torabdichtung

**1.1 Novoferm flexible Torabdichtung aus Aluminium**
Novoferm flexible Torabdichtung aus Aluminium
Typ NovoSeal S420
Variable Torabdichtung als Rahmenkonstruktion aus
Aluminiumprofilen. Die mit Lenkern verbundenen Profile
weichen bei der Anfahrt des LKW selbsttätig aus.
Ober- und Seitenplanen aus hochwertigem Markenpolyester
mit doppelten Gewebeeinlagen und hohen
Rückstellkräften, beidseitig beschichtet.
Materialstärke 3 mm, Flächengewicht 3700g/m².
Die seitlich umlaufende Plane aus Polyester
Trägergewebe ist in die Rahmenkonstruktion eingezogen.
Die Oberplane ist in der Hauptbeanspruchungszone
doppelt verstärkt und in diesem Bereich geschlitzt
ausgeführt.
Weiße Warnstreifen im Anfahrbereich dienen als
Orientierungshilfe.
Als Zusatzfunktion erhält die Torabdichtung zur
Entwässerung eine in die Plane integrierte Regenrinne -
keine Traufkante.
Breite (mm): 3250 oder 3450
Höhe (mm): 3200, 3400 oder 3600
Tiefe (mm): 600
Breite Seitenplane (mm): 600 (bei Breite 3250) oder 700
(bei Breite 3450)
Höhe Oberplane (mm): 1000
PVC Farbe: schwarz
Optionen
- Sondergrößen bis Nennbreite 3600 mm / Nennhöhe 4500
mm
- Nenntiefe 900 mm
- Obere Plane mit Planenhöhe bis 1200 mm
- Obere Plane lamelliert
- Ausklinkung Seitenplane
- Aufdruck Ziffer auf der oberen Plane
- Verstärkungslamellen
Equipment
- Eckabdichtungen Bumper
- Eckabdichtungen Kissen
Menge: 0,000
