# AUSSCHREIBEN.DE
Leistungsbeschreibung (GAEB 90, DA81)

## Novoferm GmbH
Datum: 12.07.17

*Hinweis*
Novoferm GmbH
Novoferm GmbH
vertreten durch den Geschäftsführer Herrn Rainer
Schackmann, Vorsitzender
Isselburger Str. 31
46459 Rees
Telefon (0)2850 910-0
Fax (0)2850 910-646
leads@novofermextranet.de
(mailto:leads@novofermextranet.de)
http://www.novoferm.de (http://www.novoferm.de/)

### 1 Torabdichtung

**1.1 Novoferm Schaumkern-Torabdichtung**
Novoferm Schaumkern-Torabdichtung
Typ NovoSeal S450
Variable Torabdichtung mit Seitenteilen aus
Spezialschaum-Kern und Hubdachautomatik. Die
seitenteile weichen bei versetzt oder schräg
anfahrenden Fahrzeugen praktisch beschädigungslos auch
seitlich aus, vollkommen unabhängig vom Dachteil.
Ober- und Seitenplanen aus hochwertigem Markenpolyester
mit doppelten Gewebeeinlagen und hohen
Rückstellkräften, beidseitig beschichtet.
Materialstärke 3 mm, Flächengewicht 3700g/m².
Die Oberplane ist in der Hauptbeanspruchungszone
doppelt verstärkt und in diesem Bereich geschlitzt
ausgeführt.
Weiße Warnstreifen im Anfahrbereich dienen als
Orientierungshilfe.
Als Zusatzfunktion erhält die Torabdichtung zur
Entwässerung eine in die Plane integrierte Regenrinne -
keine Traufkante.
Breite (mm): 3450
Höhe (mm): 3400
Tiefe (mm): 600
Breite Seitenplane (mm): 600
Höhe Oberplane (mm): 900
PVC Farbe: schwarz
Optionen
- Obere Plane mit Planenhöhe bis 1000 mm
- Obere Plane lamelliert
- Aufdruck Ziffer auf der oberen Plane
Menge: 0,000
