# AUSSCHREIBEN.DE
Leistungsbeschreibung (GAEB 90, DA81)

## Novoferm GmbH
Datum: 12.07.17

*Hinweis*
Novoferm GmbH
Novoferm GmbH
vertreten durch den Geschäftsführer Herrn Rainer
Schackmann, Vorsitzender
Isselburger Str. 31
46459 Rees
Telefon (0)2850 910-0
Fax (0)2850 910-646
leads@novofermextranet.de
(mailto:leads@novofermextranet.de)
http://www.novoferm.de (http://www.novoferm.de/)

### 1 Torabdichtung

**1.1 Novoferm Aufblasbare Torabdichtung mit modularem Aufbau**
Novoferm Aufblasbare Torabdichtung mit modularem Aufbau
Typ NovoSeal S620
Aufblasbare Torabdichtung mit Seiten- und Dachteilen
mit platisolbeschichtetem Blech (Farbe RAL 7037)
verkleidet.
Ober- und Seitenbälge aus PVC.
Vordere Abdeckplane aus 3 mm starkem PVC-Gewebe.
Integrierte Eckkissen in den Seitenbälgen.
Feuerverzinkte Anfahrschutzkonsolen.
Betrieb über separate Steuerung oder alternativ als
integrierte Lösung mit höherem Automatisierungsgrad
Twin-Lüftermotoren zum sicheren und schnellen Aufblasen
der Bälge.

Breite (mm): 3400
Höhe (mm): 3500
Tiefe (mm): 800
Breite Seitenbalg (mm): 600
Höhe Oberbalg (mm): 1200
PVC Balg Farbe: schwarz
Optionen
- Sondergrößen bis Nennbreite 3800 mm / Nennhöhe 4700
mm
- Oberbalg Höhe 1400 mm
- Seitenbalg Breite 750 mm
- Bälge aus Cordura
- Einhausung aus Iso-Paneel
- Aufdruck Ziffer auf der oberen Plane
Menge: 0,000
