# AUSSCHREIBEN.DE
Leistungsbeschreibung (GAEB 90, DA81)

## Novoferm GmbH
Datum: 12.07.17

*Hinweis*
Novoferm GmbH
Novoferm GmbH
vertreten durch den Geschäftsführer Herrn Rainer
Schackmann, Vorsitzender
Isselburger Str. 31
46459 Rees
Telefon (0)2850 910-0
Fax (0)2850 910-646
leads@novofermextranet.de
(mailto:leads@novofermextranet.de)
http://www.novoferm.de (http://www.novoferm.de/)

### 1 Torabdichtung

**1.1 Novoferm Kissentorabdichtung**
Novoferm Kissentorabdichtung
mit Spezialschaumfüllung und Lamellenkissen sowie
verstellbarem Horizontalkissen
Typ NovoSeal VS250
Speziell für kleine Transporter entwickelte
Torabdichtung. Lamellenkissen sorgen für eine perfekte
seitliche Abdichtung.
Basiskonstruktion aus sendzimirverzinktem Stahl. Solide
Basiskonstruktion für optimale Positionierung der
vertikalen Kissen. Außenseite der Dach- und
Abdeckkissen aus aufriebfestem PVC-Gewebe mit hohen
Rückstellkräften zur optimalen Abdichtung. Kissen aus
PVC ummanteltem Weichschaumstoff.
Breite (mm): 2170
Höhe (mm): 3000
Tiefe (mm): 810
Höhe Oberplane (mm): 351
PVC Farbe: schwarz
Verschiebbares Oberkissen
Dachteil mit integrierter Regenrinne
Optionen
- Anfahrstreifen auf den Seitenkissen
- Aussparung für Rückfahrkamera.
Menge: 0,000
