# AUSSCHREIBEN.DE
Leistungsbeschreibung (GAEB 90, DA81)

## Novoferm GmbH
Datum: 12.07.17

*Hinweis*
Novoferm GmbH
Novoferm GmbH
vertreten durch den Geschäftsführer Herrn Rainer
Schackmann, Vorsitzender
Isselburger Str. 31
46459 Rees
Telefon (0)2850 910-0
Fax (0)2850 910-646
leads@novofermextranet.de
(mailto:leads@novofermextranet.de)
http://www.novoferm.de (http://www.novoferm.de/)

### 1 Überladebrücke

**1.1 Novoferm hydraulische Überladebrücke mit Vorschub**
Novoferm hydraulische Überladebrücke mit Vorschub
Typ NovoDock L530
Stationäre elektro- / hydraulische Verladeeinrichtung
mit Vorschublippe aus Stahl
- 2 hydraulische Hubzylinder, 1 hydraulischer
Vorschubzylinder
- Plattform aus rutschhemmendem Stahl 8/10 mm dick
- Entsprechend Vorschriften EN 1398 und ZH 1/156
- Elektrohydraulischer Antrieb, Motorleistung max. 1,1
KW
Nennlast: 60 kN
Nennlängen (mm): 2000, 2500 oder 3000
Nennbreiten (mm): 1750, 2000, 2250 oder 2400
Vorschublängen (mm): 500
Bauhöhen (mm): 600 oder 700 (bis NL 3000)
Oberfläche: in RAL7016 (anthrazit), 9005 (schwarz) oder
5010 (blau)
Steuerung: Novo SuperVision 5 - 400V
Autotaster
Kabellänge: 7 m
Standard Einbaumethode CZ - Brückenrahmen zum
Einbetonieren
Hierbei befinden sich am Brückenrahmen Maueranker, die
mit den bauseitigen Betonstahldollen verschweißt
werden. Anschließend kann betoniert werden. Die
Betonierhöhe beträgt bei dieser Variante max. 110 mm.
Der Vorteil dieser Variante ist die einfach
herzustellende Grube. Zudem kann der Hallenboden bis
auf die umlaufende Nut komplett fertiggestellt werden.
Alternative Einbaumethoden
BZ - Vorabrahmen zum Verschweißen
Die Brücke wird mit einem Winkelrahmen ausgeführt,
dessen Schenkel sich dann in den sogenannten
Vorabrahmen legen und dort verschweißt werden. Dieser
Vorabrahmen besteht aus dem Winkel mit aufgesetztem
Flacheisen, der vor dem Verguss mit in die Bodenplatte
eingebaut wird. Der Vorabrahmen kann optional auch
durch Novoferm zur bauseitigen Montage geliefert
werden. Diese Variante wird bevorzugt, um den
Hallenboden unabhängig von der Brücke fertigstellen zu
können. Die Brücke kann dann zu einem späteren
Zeitpunkt geliefert und montiert werden.
DZ - Brückenrahmen zum Einbetonieren bei höherem
Betonaufbau
Diese Ausführung ist der vorher beschriebenen Methode
CZ sehr ähnlich und unterscheidet sich lediglich durch
die Betonierhöhe. Der erhöhte Rahmen wird mit
seitlichen und rückwärtigen Nivellierschrauben
geliefert. Mit dieser Variante können Bodenaufbauten
von 100 - 250 mm abgedeckt werden. Verwendung findet
diese Methode häufig bei größeren Stückzahlen und dem
Einsatz von Betonfertigteilen.
EZ - Box-Modell zum Einbetonieren
Bei dieser Variante wird die Überladebrücke als
dreiseitig geschlossene Box ausgeführt. Diese wird auf
dem Boden fixiert, mit der Armierung verbunden und
dient dann als Schalung. Bei dieser sehr einfachen
Methode wird die Brücke bereits in der frühen Bauphase
geliefert und montiert. Die aufwändige Erstellung einer
Grube kann somit entfallen. Einsatz findet diese
Methode aufgrund ihrer Einfachheit heute recht häufig
bei Nachrüstungen von Brücken in bestehenden Gebäuden
und fertigen Böden.
FZ - Brückenrahmen als Standmodell
Bei dieser Ausführung wird die Brücke im vorderen
Bereich mit den im Grubenboden vorhandenen
Stahlprofilen verschweißt. Die Brücke stützt sich auf
dem Grubenboden bzw. bei unterfahrbaren Brücken auf
einem Mauersockel im hinteren Bereich ab. Als
Grubeneinfassung sind dreiseitig umlaufende
Kantenschutzwinkel im Boden empfehlenswert. Diese
Variante findet ihre häufigste Verwendung, wenn keine
Unterfahrbarkeit erforderlich ist.
Optionen
Vorschub
- Länge 1000 mm
- Angeschrägt 100, 125 oder 150 mm
Plateau
- Mit Spaltabdichtung EPDM zur Reduzierung von Zugluft
- Sonderfarbe sonstige RAL Töne, bis Länge 3000 mm
- Antirutsch- / Antidröhn Beschichtung
- Sichtschürze unter Vorschublippe
Steuerung
- 230V
- Tor / Brückenverriegelung
- Externer Notaustaster
- Sensor Position Überladebrücke
- Kabelverlängerung 9 m, 6 m oder 3 m
Options Pakete
- Green SLOD Supervision 5 mit SLOD Funktion
- Green Plus i-Vision Steuerung, Energie Spar Funktion
- Door Plus Kombisteuerung, Auto Dock Funktion,
Verriegelung
Menge: 0,000
