# AUSSCHREIBEN.DE
Leistungsbeschreibung (GAEB 90, DA81)

## Novoferm GmbH
Datum: 12.07.17

*Hinweis*
Novoferm GmbH
Novoferm GmbH
vertreten durch den Geschäftsführer Herrn Rainer
Schackmann, Vorsitzender
Isselburger Str. 31
46459 Rees
Telefon (0)2850 910-0
Fax (0)2850 910-646
leads@novofermextranet.de
(mailto:leads@novofermextranet.de)
http://www.novoferm.de (http://www.novoferm.de/)

### 1 Überladebrücke

**1.1 Novoferm hydraulische Überladebrücke mit Vorschub**
Novoferm hydraulische Überladebrücke mit Vorschub
Typ NovoDock L550i
Stationäre elektro- / hydraulische Verladeeinrichtung
mit Vorschublippe aus Stahl
- 2 hydraulische Hubzylinder, 1 hydraulischer
Vorschubzylinder
- Plattform aus rutschhemmendem Stahl 10/12 mm dick
- Entsprechend Vorschriften EN 1398 und ZH 1/156
- Elektrohydraulischer Antrieb, Motorleistung max. 1,5
KW
Nennlast: 100 kN
Nennlängen (mm): 2000, 2500, 3000, 3500, 4000 oder 4500
Nennbreiten (mm): 2000, 2250 oder 2400
Vorschublängen (mm): 500
Bauhöhen (mm): 700 (bis NL 2500), 800 (bei NL 3000),
900 (ab NL 3500)
Oberfläche: in RAL7016 (anthrazit), 9005 (schwarz) oder
5010 (blau)
Steuerung: Novo i-Vision TA - 400V
Autotaster
Kabellänge: 7 m
Standard Einbaumethode CX - Brückenrahmen zum
Einbetonieren
Hierbei befinden sich am Brückenrahmen Maueranker, die
mit den bauseitigen Betonstahldollen verschweißt
werden. Anschließend kann betoniert werden. Die
Betonierhöhe beträgt bei dieser Variante max. 110 mm.
Der Vorteil dieser Variante ist die einfach
herzustellende Grube. Zudem kann der Hallenboden bis
auf die umlaufende Nut komplett fertiggestellt werden.
Alternative Einbaumethoden
BX - Vorabrahmen zum Verschweißen
Die Brücke wird mit einem Winkelrahmen ausgeführt,
dessen Schenkel sich dann in den sogenannten
Vorabrahmen legen und dort verschweißt werden. Dieser
Vorabrahmen besteht aus dem Winkel mit aufgesetztem
Flacheisen, der vor dem Verguss mit in die Bodenplatte
eingebaut wird. Der Vorabrahmen kann optional auch
durch Novoferm zur bauseitigen Montage geliefert
werden. Diese Variante wird bevorzugt, um den
Hallenboden unabhängig von der Brücke fertigstellen zu
können. Die Brücke kann dann zu einem späteren
Zeitpunkt geliefert und montiert werden.
Weitere Einbaumethoden auf Anfrage.
Optionen
Vorschub
- Angeschrägt 100, 125 oder 150 mm
Plateau
- Mit Spaltabdichtung EPDM zur Reduzierung von Zugluft
- Sonderfarbe sonstige RAL Töne, bis Länge 4500 mm
- Antirutsch- / Antidröhn Beschichtung
- Sichtschürze unter Vorschublippe
Steuerung
- 230V
- Tor / Brückenverriegelung
- Externer Notaustaster
- Sensor Position Überladebrücke
- Kabelverlängerung 9 m, 6 m oder 3 m
Options Pakete
- Green Plus Energie Spar Funktion
- Door Plus Kombisteuerung, Auto Dock Funktion,
Verriegelung
Menge: 0,000
