# AUSSCHREIBEN.DE
Leistungsbeschreibung (GAEB 90, DA81)

## Novoferm GmbH
Datum: 07.06.17

*Hinweis*
Novoferm GmbH
Novoferm GmbH
vertreten durch den Geschäftsführer Herrn Rainer
Schackmann, Vorsitzender
Isselburger Str. 31
46459 Rees
Telefon (0)2850 910-0
Fax (0)2850 910-646
leads@novofermextranet.de
(mailto:leads@novofermextranet.de)
http://www.novoferm.de (http://www.novoferm.de/)

### 1 NEU

**1.1 Novoferm Trafimatic plus®**
Novoferm Trafimatic plus®
Ausschreibungstexthilfe
Garagentor als kraftbetätigtes Sammelgaragentor mit
Deckenlaufschiene
Garagentor als Kipptor mit Deckenlaufschiene
Baurichtmaß: (B x H in mm): ............... x
...............
Lichte Maße: (B x H in mm): ............... x
...............
Trafimatic plus, Torblatt mit Stahlrahmen und
Stahlfüllung, grundbeschichtet
Torblattrahmen für bauseitige Füllung
Torblatt mit Stahl-Sicke, senkrecht
Torblatt mit Stahl-Sicke, waagerecht
Torblatt mit Stahl-Sicke, Fischgrätmuster
Torblatt mit Kassettenprägung
Ausführung mit Schlupftür: DIN links oder DIN rechts.
Türdrückergarnitur aus Kunststoff, Farbton: Schwarz
Trafimatic plus, Torblatt mit Stahlrahmen und
Holzbeplankung, grundbeschichtet
Torblatt mit Holz-Sicke, senkrecht
Torblatt mit Holz-Sicke, waagerecht
Torblatt mit Holz-Sicke, diagonal
Holzarten:
Massivholz-Mehrschichtplatte
Nordische Fichte
Red Cedar
Ausführung mit Schlupftür: DIN links oder DIN rechts.
Türdrückergarnitur aus Kunststoff, Farbton Schwarz
Trafimatic plus, Torblatt mit Aluminiumrahmen und
Sandwichpaneelen, grundbeschichtet
Torblatt mit Stahl Sicke,
Torblatt mit Stahl Großsicke
Torblatt mit Stahl Prismenprägung
Torblatt mit Stahl Großlamelle
Anordnung: vertikal oder horizontal
Farbton
Standard Torblatt: Verkehrsweiß, ähnlich RAL 9016
Standard Zarge: verzinkt
mit Vorzugsfarben ähnlich
Weissaluminium, ähnlich RAL 9006
Hellelfenbein, ähnlich RAL 1015
Sepiabraun, ähnlich RAL 8014
Purpurrot, ähnlich RAL 3004
Blassgrün, ähnlich RAL 6021
Moosgrün, ähnlich RAL 6005
Fernblau, ähnlich RAL 5023
Enzianblau, ähnlich RAL 5010
Saphirblau, ähnlich RAL 5003
Anthrazitgrau, ähnlich RAL 7016
Tiefschwarz, ähnlich RAL 9005
Grün 2500, gesandet
Blau 2700, gesandet
Canon YW279F, gesandet
Schwarz 2100, gesandet
Sonderlackierung ähnlich RAL-Farbtonkarte
Nr '..........'Bedienung über
Funkfernsteuerung mit '..........'Stück
Handsender 2-Kanal
Handsender 4-Kanal
Micro-Handsender
Drucktaster
Schlüsseltaster
Codetastatur
Zubehöre:
Multiuser Empfänger für bis zu 1000 Handsender
Koaxial Antenne inkl. 5 m Kabel
Wochenschaltuhr, programmierbar
Set Ampelanlage (2x rot/grün)
Zus. Signalampel rot oder grün
Set Bodenmarkierung
Wetterschenkel
Set Bürstendichtung

Einbau
hinter der Öffnung
in der Öffnung
liefern
liefern und einbauen
einschließlich erforderlicher Nebenarbeiten
nach den Einbau- und Montagehinweisen des Herstellers
nach den Richtlinien der VOB
nach den Detail- und Einbauplänen Nr. '..........'
nach den Angaben der örtlichen Bauleitung
Menge: 0,000
