# Novoferm
Leistungsbeschreibung (GAEB 90, DA81)
DV-Nummer: 002
Währung: EUR

## FeuerRauchschutztür NovoFireAluRS-1-2
Datum: 26.10.10

**1 Feuer-/Rauchschutztür, NovoFire Alu RS-1/RS-2, Alu, ein/zweiflügelig**
Feuer-/Rauchschutztür bzw. Wandelemente aus
Alu-Rohrrahmenprofilen,
CF RS-1, einflügelig, Zulassung P-120001618-90,
CF RS-2, zweiflügelig, Zulassung P-120001618-100

Anzahl Flügel: .......
- einflügelig
- zweiflügelig

RAM (BxH mm): .......... x ..........

Ausführung einflügelige Tür: ..............
- Anschlag DIN links
- Anschlag DIN rechts

Ausführung
Flächenbündige,
Einkammer-Aluminium-Profilrohrkonstruktion, Bautiefe 74
mm, Ansicht 150 mm, mit zweifacher, dreiseitig
umlaufender EPDM-Anschlagdichtung, Profile mit
einseitigem Glasfalz und Glashalteleisten auf
Bandgegenseite

Brandschutzverglasung
Türen, Oberlichter und Seitenteile mit Sicherheitsglas
VSG, 6 mm dick

Schwelle
Montageschiene

Zarge
Rohrrahmenzarge (Blendrahmen)

Beschlag
Je Flügel 2 zweiteilige Aluminium-Anschraubbänder,
dreidimensional verstellbar, 3 Sicherungszapfen,
Obentürschließer mit Gleitschiene, ggf. integrierter
Schließfolgeregler, Einfallenschloss, vorgerichtet für
Profilzylinder, verkröpfte
Alu-Rundgriff-Drückergarnitur mit Stahlkern und
Oval-Rosetten, Falztreibriegel im Standflügel

Oberfläche E6/EV1 eloxiert

Sonderausstattung

- Feuerschutztür wie Standard, jedoch mit Rauchschutz
nach DIN 18095

Anschlussvarianten
- mit Verbreitungsprofil
- Festteile mit Oberlicht
- Festteile mit Seitenteil links
- Festteile mit Seitenteil rechts
- Festteile mit Schrägen
- Festteile mit Aussparung
- Festteile mit Winkel

Spezielle Ausführungen
- andere Glasart .........................
- Eckprofil (90  180°) ..........................
- Statikprofil
- Sprossenprofil(e) waagerecht .....................
(max. 2 je Flügel)
- Sprossenprofil(e) senkrecht .....................
(max. 1 je Flügel)
- Kreuzsprossen
- Sonstiges ........................

- Andere Oberfläche, Endlackierung (pulverbeschichtet)
RAL nach Wahl .........................

- Andere Schwellen, Dichtschwelle, absenkbare
Bodendichtung

Andere Schlösser
- Antipanik-Schloss ....................
- Antipanikfunktion nach DIN EN 179
- Antipanikfunktion nach DIN EN 1125
- im Gehflügel
- im Standflügel
- Sonstiges .....................................

Andere Türdrücker-Garnituren
- Drückergarnitur ...........................
- Wechselgarnitur ...........................
Material:
- FS-Kunststoff,
- Edelstahl rostfrei,
- Leichtmetall,
- farbig ...........................................
- Antipanikausführung ....................
- Wahlfabrikat ................................
- Sonstiges .....................................

Weitere Ausstattungselemente
- Obentürschließer
......................................
- Feststellanlage .............................
- elektrischer Türöffner ...................
....................................................
- Öffnungsmelder (Reedkontakt)
......................................
- Verschlusskontrolle (Riegelkontakt)
- Drehtürautomatik
.....................................
- Sonstiges .................................

- Weitere Ausstattung: ..............
Menge: 0,000 Stk

USt %: 19,00
