# Novoferm - Ausschreibungstexte
Leistungsbeschreibung (GAEB 90, DA81)

## www.heinze.de/at-manager
Datum: 04.11.13

### Gewerk 01 Türen

#### Titel 01.01 Türen

##### Untertitel 01.01.01 Sicherheitstüren

**01.01.01.1 Novoferm Exklusiv-Sicherheitstür NovoSecur RC 4 E-S11, Stahl, einflügelig**
Exklusiv-Sicherheitstür NovoSecur RC 4 E-S11, aus
Stahl, einflügelig, Prüfzeugnis Nr. EH-11-12-14-01,
einbruchhemmend nach DIN EN 1627 RC 4 (WK4), für den
Innen- und Außenbereich

Baurichtmaß (BxH mm): .......... x ..........

Türblatt
ca. 51 mm dick, 3-seitig gefälzt, Blechdicke 1 mm

Schwelle
Standard mit unterer Auflaufschwelle

Zarge
Standard-Eckzarge (EZG) mit Dichtungsprofil

Beschlag
2 Konstruktionsbänder, dreidimensional verstellbar, mit
Bandsicherung, Leichtmetall-Wechselgarnitur nach DIN
18257 ES 3 ZA mit Langschild 92 mm sowie SI-
Profilzylinder 76 mm nach DIN 18252 P3 BS (40,5 x 35,5
mm) mit Sicherungsschein und 3 Schlüsseln

Schloss
PZ-Wechselschloss (Sicherheits- Getriebemittelschloss,
verbunden mit je 2 oberen und unteren
Schwenkriegelschlössern) mit 6-facher Verriegelung nach
DIN 18251 Klasse 3.

Oberfläche
Türblatt verzinkt und grundiert (pulverbeschichtet)
ähnlich RAL 9016
Zarge verzinkt und EC grundiert  ähnlich RAL 7035

Optional:
Türblatt in Sondergrundierung (pulverbeschichtet),
Zarge verzinkt und EC-grundiert ähnlich RAL 7035
Ausführung: SuperColor
Standardfarben
- RAL 9002, 8014, 8011, 7040, 7035, 7016, 6009, 5011,
3003
Auslauffarben:
- 3002, 6003 oder  7034
- nach Wahl ..........

Öffnungsrichtung:
- DIN links
- DIN rechts

Sonderausstattungen

Sicherheitstür wie Standard, jedoch
- auch mit Schallschutz 41 dB, bei Vollblatt und
Standard-Auflaufdichtung
- auch mit Schallschutz 47 dB, bei Vollblatt und
Standard-Auflaufdichtung  und Anschlagschwelle BE-2

rauchdicht
- mit Standard-Auflaufdichtung
- mit Anschlagschwelle BE-2
- mit absenkbarer Bodendichtung

Andere Zargen
- Stahl-Umfassungszarge für Wanddicke.......mm
- Gegenzarge für Eckzarge für Wanddicke
..............mm
- Zarge für Stahlkonstruktion

Schwellen
- absenkbare Bodendichtung
- Anschlagschwelle BE-2
- Standard-Auflaufdichtung und Anschlagschwelle BE-2

Andere Schlösser
- anderes Einsteckschloss ......
- Antipanik-(Wechsel-) Schloss ..........
- Antipanikfunktion nach DIN EN 179

Andere Türdrücker-Garnituren
- Drückergarnitur .......
- Wechselgarnitur .................
in anderer Ausführung:
- mit Kurzschild
aus anderem Material:
- Edelstahl rostfrei
- Leichtmetall
- Antipanik-Drücker/Wechsel-Garnitur
...................
- Wahl-Fabrikat .........................
- Sonstiges ........................

Weitere Ausstattungselemente
- Obentürschließer ..................
- Obentürschließer mit Gleitschiene
............................
- Magnetkontakt für Öffnungskontrolle
............................
- Kabelübergang
- Micro-Spion .........................
- Türpuffer ..................................
- Sicherheitskette......
- Regenleiste........
- Sonstiges .........

Individuelle Ausstattungsmerkmale:
Menge: 0,000 Stk
