# Novoferm - Ausschreibungstexte
Leistungsbeschreibung (GAEB 90, DA81)

## www.heinze.de/at-manager
Datum: 04.11.13

### Gewerk 01 Türen

#### Titel 01.01 Türen

##### Untertitel 01.01.01 Mehrzwecktüren

**01.01.01.1 Mehrzwecktür MZ Robusta, Stahl, Drehflügel einflügelig, wärmedämmend**
Mehrzweck-Drehflügeltür MZ Robusta aus Stahl
einflügelig, wärmedämmend,
Baurichtmaß (BxH mm):
Anschlag DIN links
Anschlag DIN rechts

Türblatt
aus doppelwandigem Stahlblech d = 0,88 mm,
Türblattdicke 40 mm mit Isolierwabenfüllung, 3-seitig
gefälzt

Zarge mit 3-seitig umlaufender NTK-Dichtung,
Mauer-Dübelanker, als
- Stahl-Eckzarge, 2,0 mm, verzinkt und grundiert
- Stahl-Eckzarge, 2,0 mm, mit Gegenzarge, 1,5 mm,
verzinkt und grundiert

Beschlag
2 Stück eingeschraubte 3-teilige Bänder V8026

Oberfläche
Torblatt und Zarge feuerverzinkt und grundiert
(pulverbeschichtet), Farbton verkehrsweiß RAL 9016

Ausführung schalldämmend nach DIN 52210, (RW.p = 25 dB)

Lichtausschnitt, Ausführung mit
- Lichtöffnung 1, Verglasung mit Drahtornamentglas
- Lichtöffnung 2, Verglasung mit Drahtornamentglas
- Lichtöffnung 3, Verglasung mit Drahtornamentglas

Schließmittel, Ausführung mit
- mit Obentürschließer, Typ GEZE TS 4000
- mit Obentürschließer, Typ DORMA TS 89
- mit Federband als Türschließeinrichtung

Türdrückerbeschlag als

Sonderausstattungen

Wahlweise Verglasungen mit Normglasarten
- Drahtglas 6-7 mm
- VSG-Verbundsicherheitsglas 6 mm
- ISO-Drahtglas / VSG 19 mm
- ISO-Glas VSG / VSG 19 mm

Rechteckige Normverglasungen:
- Glasmaß B 200 x H 600 mm
- Glasmaß B 500 x H 400 mm
- Glasmaß B 460 x H 910 mm
- Glasmaß B 460 x H 1500 mm
- Stahlleiste (Standard)
- Stahlleiste mit Alu-Abdeckung
- Edelstahlleiste

Rautenförmige Normverglasungen:
- Glasmaß 300 x 300 mm
- Glasmaß 400 x 400 mm
- Glasmaß 500 x 500 mm
- Stahlleiste (Standard)
- Stahlleiste mit Alu-Abdeckung
- Edelstahlleiste

Runde Normverglasungen
(mit Stahlleiste, Standard):
- Glasmaß Ø 300 mm
- Glasmaß Ø 400 mm
- Glasmaß Ø 514 mm
- Edelstahlleiste

Sonderlichtausschnitte nach Wahl von B 150 x H 150 mm
bis B 1000 x H 1500 mm, Friesbreiten > 155 mm:
- Glasmaß B ......... x H ........... mm
- als Mehrscheibenverglasung mit ........... Stück
Glasfeldern pro Flügel
- Stahlleiste (Standard)
- Stahlleiste mit Alu-Abdeckung
- Edelstahlleiste
zusätzlich zu den o.g. Normglasarten wählbare
Glasarten:
- Drahtornamentglas 6-7 mm
- ESG-Einscheibensicherheitsglas 6 mm
- ISO-Drahtornamentglas / VSG 19 mm
- Rauchschutz nach DIN 18095 BR von 625 x 1750 mm bis
1350 x 2500 mm
- Schallschutz 35 dB BR von 625 x 1750 mm bis 1500 x
3500 mm Vollblatt ohne Oberblende (mit Schwelle RS1)

- Blechdicke 1,5 mm (soweit nicht Standard)

Oberblenden / Oberlichter
Höhe ...........................................mm
- Feststehende Oberblenden in Türblattkonstruktion
- Feststehendes Oberlicht mit Kämpfer und
Glashalteleisten, vorgerichtet für:
- Einfachverglasung 5-7 mm
- Isolierverglasung 17-18 mm
- mittig zwei geteilt durch senkrechte Sprosse

Lüftungsgitter
Lüftungsgitter (Kunststoff), im Türblatt eingebaut,
eckig, 338 x 132 mm,
- mit Fliegengitter,
- mit Verschluss
Lüftungsgitter, feststehend, verzinkt, stochersicher,
freier geometrischer Querschnitt ca. 50 % BR B.........
x H......... mm,
- im Türblatt eingebaut,
- über der Tür eingebaut, mit L-Rahmen und Kämpfer,
- freistehend, mit Z-Rahmen auf vier Seiten umlaufend

Andere Zargen
- Stahl-Umfassungszarge für Wanddicke
..............................mm
- Gegenzarge für Eckzarge für Wanddicke
........................mm
- Zarge für Leichtbauständerwände
- Zarge für Porenbetonwände .....mm
- Zarge für stumpfen Wandanschluss
- Sonstiges ....................................

Andere Schwellen
. Schwelle B1, B2 oder B3, jeweils mit 4-seitig
umlaufendem Rahmen
. Schwelle C mit unterem Anschlag
. Dichtschwelle RS 1, absenkbare Bodendichtung Typ
"Athmer Stadi BS branddicht"
. Dichtschwelle RS 2 (Höckerschwelle)

Andere Schlösser
- Einsteckschloss ............................
- Antipanikschloss ..........................
- Antipanikfunktion nach DIN EN 179
- Antipanikfunktion nach DIN EN 1125
- Doppelzylinderschloss..................
- Sonstiges .....................................

Andere Tordrücker / Wechsel-Garnituren
- Drückergarnitur ...........................
- Wechselgarnitur ...........................
in Ausführung:
- mit Kurzschild,
- mit Rosetten,
- Knopf abgekröpft,
Material:
- Kunststoff,
- Edelstahl rostfrei,
- Leichtmetall,
- farbig ...........................................
- Antipanikausführung ....................
- Wahlfabrikat ................................
- Sonstiges .....................................

Weitere Ausstattungselemente
- Obentürschließer .........................
- elektrischer Türöffner ...................
- Magnetkontakt für Öffnungskontrolle.
- verdeckter Kabelübergang ............
- Tür mit 3-teiligen 3D-Türbändern
- Micro-Spion .................................
- Torpuffer ......................................
- Sonstiges .....................................

Weitere Ausstattungsmerkmale:
Menge: 0,000 St
