# Novoferm - Ausschreibungstexte
Leistungsbeschreibung (GAEB 90, DA81)

## www.heinze.de/at-manager
Datum: 24.05.19

### Gewerk 01 Objekttüren und Zargen

#### Titel 01.01 Objekttüren und Zargen

##### Untertitel 01.01.01 Feuerschutztüren

**01.01.01.1 Novoferm EI2 90-2 NovoPorta Premio in der Außenanwendung**
EI2 90-2 NovoPorta Premio in der Außenanwendung

Kurzbeschreibung
- mit Dichtungsprofil
- auch mit Rauchschutz
- auch mit Schallschutz bis 43 dB
- auch mit Verglasung
- auch einbruchhemmend nach DIN EN 1627 RC2 (WK2)

Zugelassene Abmessungen
(Baurichtmaße B x H) von 1375 x 1750 mm bis  2500 x
2500 mm

Zugelassene Wandarten
Beton (Dicke >= 140 mm),
Mauerwerk (Dicke >= 175 mm),
Porenbetonwände (Dicke >= 175 mm)

Türblätter 3-seitig gefälzt mit wohntürgleichem
Dickfalz, Blechdicke 1 mm

Die Konstruktion dieser Feuerschutzabschlüsse ist durch
die Zulassung und den Klassifizierungsbericht
festgelegt. Eine detaillierte Beschreibung ist deshalb
nicht erforderlich,
es genügen folgende Angaben.

Ausschreibungstexte
Standardausstattung

Feuerschutztür
EI2 90-2 NovoPorta Premio
2-flügelig, aus Stahl, mit CE-Kennzeichnung gemäß
Produktnorm DIN EN 16034 und DIN EN 14351-1 für die
Außenanwendung. Klassifiziert nach DIN EN 13501-2. Mit
Zulassungsschild an der Tür.

Türblätter
doppelwandig ca. 64 mm dick,
3-seitig gefälzt, mit wohntürgleichem Dickfalz,
Blechdicke 1 mm, Isolierung mit Mineralfaserplatte

Öffnungsrichtung
( ) Nach Außen öffnend (Standard)
( ) Nach Innen öffnend

Schwelle
Im Standard mit Dichtschwelle RS1, absenkbare
Bodendichtung. Zusätzlich auf der Gebäude-Außenseite
mit Stahl-Wetterschenkel im Sockelbereich.

Bei nach Außen öffnenden Türen ohne Vordach/Überdachung
wird zusätzlich noch ein Wetterschenkel am
Zargen-Sturzteil erforderlich.

Zarge
Stahl-Eckzarge, Blechdicke 2 mm, mit 3-seitiger
CR-Dichtung, mit Mauer-Dübelankern

Beschlag
Türbänder (Rahmen- und Flügelteile), je Flügel 2
dreiteilige Konstruktionsbänder mit Kugellagerring, 2
Sicherungszapfen je Flügel bis BRM-Höhe 2125 mm,
darüber 3 Stück. Ein Gleitschienen-Obentürschließer
nach DIN EN 1154 mit integrierter Schließfolgeregelung
für Türblattmontage auf der Bandgegenseite (Hinweis:
Die Montage des Türschließers muss immer auf der
Gebäude-Innenseite erfolgen). Einsteckschloss mit
Wechsel nach DIN 18250, im Gehflügel PZ-vorgerichtet
ohne Zylinder, FS-Kunststoff-Rundgriff-Drückergarnitur
nach DIN 18273, U-Form mit Kurzschildern, mit 9?mm
durchgehendem Vierkant, PZ-gelocht, schwarz,
flächenbündiger Mittelanschlag, Standflügel mit
Falztreibriegel (Verriegelung nach oben und unten), mit
Mittelfalzdichtung

Oberfläche
Türblätter und Zarge verzinkt und grundiert
(pulverbeschichtet), ähnlich RAL 9016 Verkehrsweiß

Baurichtmaß (B x H mm):  .......... x ..........
Ausführung Gehflügel:
( ) DIN rechts
( ) DIN links

Sonderausstattung

Feuerschutztür wie Standard,
jedoch
( )auch mit Rauchschutz nach EN 1634-3, mit absenkbarer
Bodendichtung RS1 (Standard - auf Wunsch ohne
Mehrpreis) oder mit Anschlagschwelle B3 bzw.
Kombination aus beiden Schwellen
( )auch mit Schallschutz, z.B.  mit absenkbarer
Bodendichtung RS1 39 dB / oder mit Anschlagschwelle B3
42 dB (Laborwerte)
( )einbruchhemmend nach DIN EN 1627 RC2 (WK2) -
beidseitig geprüft (Einbruchhemmung nicht
verfügbar/lieferbar bei Türen mit Verglasung)

F90-Brandschutzverglasung (klar, UV-beständig) mit
monolithischen Glasaufbau (kein ISO-Glas) ' Nur für
Einbaubereiche geeignet für die keine
Wärmeschutzanforderungen bestehen

Rechteckige Normverglasungen
( ) Glasmaß B 200 x H 600 mm (für BR-Breite >= 1385 mm)
( ) Glasmaß B 460 x H 910 mm (für BR-Breite >= 1905 mm)
( ) Glasmaß B 460 x H 1500 mm (für BR-Breite >= 1905
mm)
( ) Verglasungsprofile aus Stahl (Standard)
( ) Verglasungsprofile mit zusätzlichem
Edelstahl-Abdeckprofil

Runde Normverglasungen
( ) Glasmaß D 350 mm (für BR-Breite >= 1685 mm)
( ) Glasmaß D 450 mm (für BR-Breite >= 1885 mm)
( ) Verglasungsprofile aus Stahl (Standard)
( ) Verglasungsprofile mit zusätzlichem
Edelstahl-Abdeckprofil

Sonderlichtausschnitte nach Wahl
von B 170 x H 270 mm bis B 460 x H?1500 mm,
Friesbreiten min. 200 mm oben und auf Bandseite, min.
220 mm auf der Schlossseite, sowie min. 300 mm
Sockelfriesbreite.
( ) Glasmaß B ........ x H ........ mm
( ) Verglasungsprofile aus Stahl (Standard)
( ) Verglasungsprofile mit zusätzlichem
Edelstahl-Abdeckprofil

Bandvarianten
( )Edelstahlbänder
( )3D-Bänder (verzinkt)
( )3D-Bänder in Edelstahl
( )3D-Bänder als schlankes Objektband in Edelstahl
( )Zusätzliches drittes Türband

Andere Schwellen
( )Anschlagschwelle B1 oder ( ) B2

Andere Zargen
( ) Stahl-Umfassungszarge für Wanddicke . mm
( ) Gegenzarge für Eckzarge  für Wanddicke . mm
( ) 2-tlg. Umfassungszarge Typ 2140B für
Mauerwerk/Beton Wanddicke . mm
( ) 2-tlg. Umfassungszarge Typ 2140B für
Porenbetonwände Wanddicke . mm
( ) Blockzarge für stumpfen Wandanschluss
( ) Sonstiges
....................................................

Andere Schlösser
( ) anderes Einsteckschloss
( ) Antipanik-(Wechsel-)Schloss im Gehflügel
( ) Antipanikfunktion im Geh- und Standflügel
( )Antipanikfunktion nach DIN EN 179 (Wechsel / get.
Nuss)
( )Antipanikfunktion nach DIN EN 1125 (Wechsel / get.
Nuss)
( ) Antipanikfunktion im
( ) Gehflügel
( ) Geh- und Standflügel (Vollpanikfunktion)
( ) selbstverriegelndes Antipanikschloss
( ) Sonstiges
....................................................

Andere Türdrücker-Garnituren
( ) Drücker- bzw.
( ) Wechselgarnitur
in anderer Ausführung:
( ) mit Kurzschild
( ) mit Rosetten
( ) Knopf abgekröpft

aus anderem Material:
( ) FS-Kunststoff
( ) Edelstahl rostfrei
( ) Leichtmetall
( ) farbig
( ) Antipanik-Drücker/
Wechsel-Garnitur
( ) Wahl-Fabrikat
( ) Sonstiges

Designoberfläche
( ) Türblätter
( ) Türblätter und Zarge

Weitere Ausstattungselemente
( ) Obentürschließer mit Scherenarm und
Gestänge-Schließfolgeregler (nur für nach Innen
öffnende Türen lieferbar)
( ) elektrischer Türöffner
( ) Magnetkontakt für Öffnungskontrolle
( ) Riegelkontakt für Verschlusskontrolle
( ) offener (sichtbarer) Kabelübergang
( ) Micro-Türspion im
( ) Gehflügel
( ) Standflügel
( ) Türpuffer
( ) Sonstiges

( ) Individuelle (Ausstattungs-) Wünsche:
Menge: 0,000 St
