# Novoferm - Ausschreibungstexte
Leistungsbeschreibung (GAEB 90, DA81)

## www.heinze.de/at-manager
Datum: 04.11.13

### Gewerk 01 Türen

#### Titel 01.01 Türen

##### Untertitel 01.01.01 Sicherheitstüren

**01.01.01.1 Novoferm Exklusiv-Sicherheitstür NovoSecur RC 2 E-S6, Stahl, einflügelig**
Exklusiv-Sicherheitstür NovoSecur RC 2 E-S6, aus Stahl,
einflügelig, Prüfzeugnis Nr. 45-11/12, einbruchhemmend
nach DIN EN 1627 RC 2 (WK2), für den Innen- und
Außenbereich

Baurichtmaß (BxH mm): .......... x ..........

Türblatt
ca. 40 mm dick, 3-seitig gefälzt, Blechdicke 0,88 mm

Schwelle
Standard mit unterer Auflaufschwelle

Zarge
Standard-Eckzarge (EZG) mit Dichtungsprofil

Beschlag
2 Konstruktionsbänder, dreidimensional verstellbar, mit
Bandsicherung, Leichtmetall-Wechselgarnitur nach DIN
18257 ES 1 ZA mit Kurzschild 72 mm sowie SI-
Profilzylinder 63 mm nach DIN 18252 BS (35,5 x 27,5 mm)
mit Sicherungsschein und 3 Schlüsseln

Schloss
Mehrfachverriegelung mit PZ-Wechselschloss und zwei
Schwenkriegelschlössern

Oberfläche
Türblatt verzinkt und grundiert (pulverbeschichtet)
ähnlich RAL 9016
Zarge verzinkt und EC grundiert  ähnlich RAL 7035

Optional:
Türblatt in Sondergrundierung (pulverbeschichtet),
Zarge verzinkt und EC-grundiert ähnlich RAL 7035
Ausführung: SuperColor
Standardfarben
- RAL 9002, 8014, 8011, 7040, 7035, 7016, 6009, 5011,
3003
Auslauffarben:
- 3002, 6003 oder  7034
- nach Wahl ..........
SuperDekor
Türblatt in strapazierfähige Folienbeschichtung in
Ahorn-, Birne-, Kirsche-, Buche natur-, Eiche hell-,
Esche weiß- und Nussbaum-Design

Öffnungsrichtung:
- DIN links
- DIN rechts

Sonderausstattungen

Sicherheitstür wie Standard, jedoch
- auch mit Schallschutz 29 dB, bei Vollblatt und
absenkbarer Bodendichtung RS1
- auch mit Schallschutz 42 dB mit
Spezial-Schalldämmisolierung (nur Inneneinsatz), bei
Vollblatt und absenkbarer Bodendichtung RS1
- auch mit Oberblende / Oberlicht (250  1500 mm), max.
Elementhöhe 3500 mm
Verglasungen
- Rechteckige Normverglasungen, Verglasungsprofile aus
verstärktem Aluminium
- eloxiert
- uneloxiert  überstreichbar
-Einbruchhemmende Verglasung DIN EN 356-P6B (16 mm),
(B1 nach DIN 52290)
200 x 600 mm 200 x 1300 mm
-Sonderverglasungen bis 1,0 m², 3-seitig,
Mindestfriesbreite > 250 mm (mit Antipanikschloss auf
Schlossseite > 350 mm), Mindestsockelhöhe > 400 mm

Andere Zargen
- Stahl-Umfassungszarge für Wanddicke.......mm
- Gegenzarge für Eckzarge für Wanddicke
..............mm
- Zarge 2140 für Leichtbauständerwände MW ... mm
- Zarge für Porenbetonwände
- Zarge für stumpfen Wandanschluss
- Zarge für Stahlkonstruktion

Schwellen
- absenkbare Bodendichtung
- Anschlagschwelle BE-2

Andere Schlösser
- anderes Einsteckschloss ......
- Antipanik-(Wechsel-) Schloss ..........
- Antipanikfunktion nach DIN EN 179
- Antipanikfunktion nach DIN EN 1125

Andere Türdrücker-Garnituren
- Drückergarnitur .......
- Wechselgarnitur .................
in anderer Ausführung:
- mit Kurzschild
aus anderem Material:
- Edelstahl rostfrei
- Leichtmetall
- Antipanik-Drücker/Wechsel-Garnitur
...................
- Wahl-Fabrikat .........................
- Sonstiges ........................

Weitere Ausstattungselemente
- Obentürschließer ..................
- Obentürschließer mit Gleitschiene
............................
- elektrischer Türöffner ............
- Magnetkontakt für Öffnungskontrolle
............................
- Kabelübergang
- Micro-Spion .........................
- Türpuffer ..................................
- Regenleiste........
- Sonstiges .........

Individuelle Ausstattungsmerkmale:
Menge: 0,000 Stk
