# AUSSCHREIBEN.DE
Leistungsbeschreibung (GAEB 90, DA81)

## Novoferm GmbH
Datum: 16.06.17

*Hinweis*
Novoferm GmbH
Novoferm GmbH
vertreten durch den Geschäftsführer Herrn Rainer
Schackmann, Vorsitzender
Isselburger Str. 31
46459 Rees
Telefon (0)2850 910-0
Fax (0)2850 910-646
leads@novofermextranet.de
(mailto:leads@novofermextranet.de)
http://www.novoferm.de (http://www.novoferm.de/)

### 1 Industrie Sektionaltore

**1.1 Thermo 80 mm**
Thermo 80 mm
Novoferm Sektionaltor
Kurzbeschreibung
· mit elektrischem Antrieb
· auch mit Seitenteil
· auch mit Schlupftür
Bautiefe
80 mm
Mindest-Sturzhöhe bei Normalbeschlag
> 400 mm bis Torgröße
B 5.000 x H 4.000 mm
> 450 mm über Torgröße
B 5.000 x H 4.000 mm
Niedrigsturzbeschlag
> 200 mm Sturzhöhe
Torgröße
Max. 8.000 x 6.000 mm
Erforderlicher Platzbedarf
siehe Prospekt
Ausschreibungstexte - Standardausstattung
Sektionaltor Thermo 80 mm
Torblatt
doppelwandige, verzinkte Stahlpaneele, Dicke 80 mm,
thermisch isoliert, injiziert mit PU-Schaum gemäß
Materialklassen DIN 4102 und DIN 18164. Torpaneele mit
Polyestergrundierung (außen),aus Coil-Coating-Material
Außenoberfläche mit Microprofilierung. in der
Vorzugsfarbe Grauweiß RAL 9002.
Innen grauweiß, annähernd RAL 9002 (horizontal
profiliert).
Dichtungen in wetterbeständiger APTK-Qualität, unteres
Torglied mit Doppellippen-Schlauch-Profildichtung als
Bodendichtung, oberes Torglied mit Sturzdichtung,
Doppellippen-Seitendichtung als Kunststoff-
Anschlagleiste und Dichtlippe, Mitteldichtung, verdeckt
zwischen den Tor-Sektionen.
Beschläge
· Beschlagtyp T 450 Laufschienen mit Normalumlenkung
· Beschlagtyp T 400 Höhergeführte Laufschienen mit
Umlenkung
· Beschlagtyp T 400 HF Höhergeführte Laufschienen mit
unten liegender Federwelle
· Beschlagtyp T 500 als Senkrechtläufer
· Beschlagtyp T 500 HF als Senkrechtläufer mit unten
liegender Federwelle.
Gewichtsausgleich durch ein hinter dem Sturz
angebrachtes Torsionsfedersystem (Lebensdauer 30.000
Zyklen)
Fallschutz des Torblattes bei Torsionsfederbruch durch
TÜV geprüfte Sicherheitselemente.
Einbausituation N = Normalbeschlag
Torblattstellung hinter dem Sturz, waagrecht im Raum.
Laufschienenabhängung für horizontale Laufschiene durch
waagrechte Rohrprofile samt Haltewinkel.
Elektrischer Antrieb mit Aufsteckgetriebe
(Schneckengetriebe), wartungsfrei, öldicht gekapselt,
Elektromagnetbremse, Wendeschütz, einstellbare End- und
Sicherheitsendschalter, Kraftübertragung vom Antrieb
zur Rohrwalze mittels Stahlwelle, Nothandkurbel, Fang-
Vorrichtung. T100 Steuerung. Druckknopftaster
Aufbauform, Funktion "Auf-Halt-Zu". Halbe-Höhe-Stopp.

..... Stück
Öffnungsmaße
(B x H mm): .......... x ..........
lichte Durchgangsmaße
(B x H mm): .......... x ...........

Ausschreibungstexte - Sonderausstattung
· Verglasung:
· Fenster isoliert ca. 700 x 300 mm abgerundete Ecken
· Fenster isoliert ca. 650 x 350 mm rechteckig
· Fenster dreifach isoliert ca. 650 x 350 mm rechteckig
· Stück Lichtbandsektion Novolux aus eloxierten
Aluminium - Rohrprofilen Aluminium-Glashalteleisten
innen.
· mit Polykarbonat Scheiben, klar, 3 mm dick.
· mit Acrylscheiben, klar, doppelwandig 25 mm dick.
· mit kratzfeste Acrylscheiben, klar, doppelwandig 25
mm dick.
· mit 25 mm Doppelverglasung protect ( 1 x 2,35 mm SAN
+ 1 x 3 mm Polycarbonat )
· mit 25 mm Doppelverglasung pearl ( 1 x 2,35 mm SAN +
1 x 2,35 SAN struktur )
· mit 25 mm Glas Opal ( 1 x 2,35 mm SAN + 1 x 2,35 mm
SAN Opal )
· mit 25 mm Glas Braun ( 1 x 2,35 mm SAN + 1 x 3 mm XT
Braun)
· mit 25 mm Glas Grau ( 1 x 2,35 mm SAN + 1 x 3 mm XT
Grau)
· mit 25 mm Glas Grün ( 1 x 2,35 mm SAN + 1 x 3 mm XT
Grün)
· mit 25 mm SAN ISO ( SAN 3-fachverglasung)
· mit 25 mm SAN ISO ( SAN3-fach Verglasung in
kratzfester Ausführung)
· mit 4 mm Hartglas (ESG) blank, Grün, Blau, Braun
· mit 25 mm Stegplatte Polycarbonat U = 1,3 m2 W/m2K,
Klar, Opal oder Grau
· mit Edelstahl-Streckmaterial (Gesamtstärke: 3 mm)
· mit 3mm Alu Lochblech Ø 6 steek 15 mm dicke 3 mm
· Andere Einbausituationen / Beschlagarten
· B45+ = Normalbeschlag mit Dachfolge, ......°
Laufschienensteigung (max. 45°)
· B350 = höhergeführter Laufschienenbeschlag
· B350+ = höhergeführter Laufschienenbeschlag mit
Dachfolge, ......° Laufschienensteigung (max. 45°)
· B20 = Niedrigsturzbeschlag
· B20+ = Niedrigsturzbeschlag mit Dachfolge, ......°
Laufschienensteigung (max. 45°)
· B550 = Vertikalbeschlag
· Sturzblende
· Seitlich stumpfer Wandanschluss aus verzinkten
Stahlprofilen (wenn bauseits kein Anschlag vorhanden)
· Schlupftür in den werkseitig vorgeschriebenen Bereich
des Tores eingebaut, nach außen öffnend, aus Alu-
Profilen ansichtsgleich zum Tor, Öffnungsmaß ca. 904 x
1.950 mm. Hohe Schwelle
· Schlupftür in den werkseitig vorgeschriebenen Bereich
des Tores eingebaut, nach außen öffnend, aus Alu-
Profilen ansichtsgleich zum Tor, Öffnungsmaß ca. 904 x
1.950 mm. niedrig Schwelle
· Feststehendes Seitenteil mit eingebauter Schlupftür
als einbaufertiges Türelement, ansichtsgleich zum Tor,
· 1.100 mm Breite x ......... mm Höhe
· DIN links,
· DIN rechts,
· nach außen öffnend
· Andere Torbetätigungen
· Handbetätigung durch Haspelketten-Handantrieb
· Handbetätigung mit einseitigem Torverschluss (bis
Torgröße 4.000 x 3.500 mm)
· Elektrischer Antrieb mit Kettenrädern aus Stahl für
Kraftübertragung vom Antrieb zur Rohrwalze.
Druckknopftaster Aufbauform, Funktion "Auf-Halt-Zu",
Schutzart IP65.
· Schlüsselschalter
· Aufbauform, Bezeichnung "Auf-Halt-Zu"
· Aufbauform, Bezeichnung "Ein-Aus-Auf-Halt-Zu"
· Einbauform, Bezeichnung "Ein-Aus-Auf-Halt-Zu"
· Einbauform, Bezeichnung "Auf-Halt-Zu"
· Weitere Betätigungselemente
· Unfallschutz-Kontaktleiste
· Widerstandsklasse 2 Set laut ENV 1627 für
handbetätigte Tore mit Zertifikat
· Widerstandsklasse 2 Set laut ENV 1627 für elektrisch
betriebenen Tore mit Zertifikat
· 100.000 Lastspiele Federn
· Zugschalter
· Funkfernsteuerung
· Induktionsschleife
· Lichtschranken
· automatische Schließung
· Warnblinkleuchte
· Ampelanlagen
· Verzögerungsrelais
· 100% Einschaltdauer
· Zeitschaltuhr
· Farbige Oberflächen
· Farbe .............................
· Alu-Profile mit Nasslackierung, seidenmatt
· Individuelle (Ausstattungs-) Wünsche:
Menge: 0,000
