# Neubau Musterschule Musterhausen Mustergewerk
Leistungsbeschreibung (GAEB DA XML 3.2, DA81)
Projekt: Neubau Musterschule Musterhausen  Mustergewerk
Projektbezeichnung: Neubau Musterschule Musterhausen  Mustergewerk
Währung: EUR
Erstellt mit: AVAPLAN, 21.04.2022

## Vorbemerkung / Vertragstext
Das ist der Langtext für einen Vertragstext.
Vertragstexte können nur vor dem ersten Gliederungspunkt stehen. Sie können auch mehrere Vertragstexte anlegen.
Zum Editieren des Langtextes bitte das Eigenschaftsfenster einblenden. Unter dem Reiter Texte können Sie den Langtext eingeben oder ändern.

## Neues Leistungsverzeichnis
EP-Anteile: Löhne; Stoffe; Geräte; Sonstige

### Abschnitt 1 Schiebetore

#### Titel 1.1 Schiebetore NovoSlide Industry

*Hinweis: HinweisText - hier Kurztext eingeben*
Das ist der Langtext für einen Hinweistext.
Zum Editieren des Langtextes bitte das Eigenschaftsfenster einblenden. Unter dem Reiter Texte können Sie den Langtext eingeben oder ändern.

**1.1.40 Novoferm Feuerschutz-Schiebetor, NovoSlide Industry EI2 120-1, Stahl, einflügelig**
Novoferm Feuerschutz-Schiebetor, NovoSlide Industry EI2 120-1, Stahl, einflügelig
Feuerschutz-Schiebetor NovoSlide Industry  EI2 120-1, aus Stahl, einflügelig.
Im Standard Ausführung Rauchdicht SA (Dichtschließend mit 3-seitig umlaufenden Dichtungssystem) oder optional auch S200 (Rauchdicht mit 4-seitig umlaufenden Dichtungssystem).
Hochfeuerbeständigkeit geprüft nach EN 1634-1, zugelassen/klassifiziert nach EN 16034, EN 13241 und EN 13501-2. Mit Zulassungsschild und entsprechender CE-Kennzeichnung.
Lichtes Bauöffnungsmaß (BxH mm): .......... x ..........
(Maximal zulässige Torgröße in Deutschland bis 8.500 x 6.000 mm bzw. max. 44 m²)
Torblatt
Doppelwandig, ca. 72 mm dick, aus torblatthohen Einzelpaneel-Elementen flächenbündig zusammengefügt, mit Horizontalverstärkung an Torblattober- und unterkante. Jedes Element mit Brandschutzisolierplatten vollflächig ausgefacht, mit planebener Oberfläche der Elemente durch Verklebung der Brandschutzisolierung mit der Blechummantelung. Blechdicke 0,75 mm, mit 3-seitig umlaufenden Labyrinth-Dichtungsprofilen, sowie zusätzlichen Dichtungssystem zwischen den einzelnen Paneelen.

Ausführung / Beschlag
Geschlossenes Laufschienensystem mit je einer kugelgelagerten Laufrolle je Paneel, für einen leichten Lauf des Tores. Einzeln montierte Laufschienen-Tragwinkel-Konstruktionen  zur einfachen Befestigung am Sturz, mit hydraulischem Enddämpfer und innenliegendem Bodenführungsteil. Das selbsttätige Schließen des Tores erfolgt durch ein Gegengewicht in einem Verkleidungskasten. 1 Edelstahl-Muschelgriff auf der Wandseite, 1 Edelstahl-Handgriff auf der wandabgewandten Seite (Alternativ beidseitig Muschelgriffe möglich), Radialdämpfer (Torzulaufbremse) zur Regelung der Schließgeschwindigkeit zwischen 0,08 m/sec und 0,30 m/sec stufenlos einstellbar. Inkl. Laufschienenabdeckung (nicht bei Ausführung Niedrigsturz Deckenmontage). Montagefreundliche, vereinfachte 1-Seilausführung für Schließgewicht und Radialdämpfer, verdeckt in der Laufschiene.

Befestigungsarten
- Dübelmontage mit zugelassenen Stahlspreizdübeln bei Mauerwerk/Porenbeton ≥ 175 mm (LD max. 4670x4560)
- Dübelmontage mit zugelassenen Stahlspreizdübeln bei Mauerwerk/Porenbeton ≥ 240 mm (LD max. 8500x6000 bzw. max. 44m²)
  (Bei Porenbeton ist im Öffnungs- und Abstellbereich des Tores ein durchlaufender
  Stahlbetonsturz erforderlich)
- Dübelmontage mit zugelassenen Stahlspreizdübeln bei Stahlbeton  ≥ 140 mm (LD max. 4670x4560)
- Dübelmontage mit zugelassenen Stahlspreizdübeln bei Stahlbeton ≥ 200 mm (LD max. 8500x6000 bzw. max. 44m²)
 - Anschluss an bekleidete Stahlstütze und / oder Stahlträger entsprechend der Klassifizierung des Tores

Oberfläche
Torblatt, Einfassprofile, Gegengewicht-Verkleidungskasten und Laufschienenabdeckung, verzinkt

Öffnungsrichtung (von der Tor-Anschlagseite aus gesehen):
- nach links öffnend
- nach rechts öffnend

Vorhandener Platz auf der:
Zulaufseite: ............ mm
Öffnungsseite (Abstellbereich): ............ mm

Wanddicke: .......... mm,
Sturzhöhe: .......... mm

Normalsturz Wandmontage (Standard mit einstehender Rauchdichtung)  Mindeststurzhöhe 250 mm erforderlich
Normalsturz Wandmontage (optional  mit verdeckter Rauchdichtung)  Mindeststurzhöhe 300 mm erforderlich
Niedrigsturz Deckenmontage (Optional) mit vorhandenem Sturz  Mindeststurzhöhe 150 mm erforderlich
Niedrigsturz Deckenmontage (Optional) mit Sturzblende  Mindeststurzhöhe 150 mm erforderlich
- Sturzblende bauseits
- Incl. Lieferung eines gemäß Brandschutzklasse qualifizierten und beplankten Stahlprofils

Betonsturz vorhanden im
- Öffnungsbereich,
- Öffnungs- und Abstellbereich

Schließgewichte
- vorne (Standard),
- hinten (Optional)
- hinten freistehend (Optional)
- hinten vor das Torblatt gestellt (optional)
Sonderausstattungen:
Stumpfe seitliche Einlaufblende mit stirnseitig befestigtem Einlauf:
Bei Toren bei denen kein seitlicher Anschlag für die Montage des Toreinlaufes zur Verfügung steht kann eine entsprechend brandschutzklassifizierte Einlaufblende an der Stirnseite der Wand befestigt werden. Die lichte Durchfahrtsbreite verringert sich dadurch um zirka 180 mm.

Stumpfe Deckenmontage mit Sturzblende:
Für durchlaufende Decken ohne Sturz (z.B. Tiefgaragen)  Höhe mind. 150 mm.

Torausführung Rauchdicht S200
Torblatt zusätzlich mit unterer Bodendichtung und im Standard aufgesetzter Bodenschwelle im Öffnungsbereich. Wahlweise Entfall der Bodenschwelle bei ebenen, glatten Böden ohne Fugen im Öffnungs- und Abstellbereich möglich. Rauchschutz S200 bis zu einem maximalen Bau-Öffnungsmaß (LD) 27,1 m² lieferbar.

- Feststellanlage
bestehend aus Feststellung mit Haftmagnet, Feststellanlagen-Zentrale (Aufputz) mit integriertem Drucktaster Typ FSZ (Betrieb mit 24V DC-Gleichstrom), mind. 2 Rauchschaltern (bis 4600 mm LD-Breite), sowie einem zusätzlichen optisch-akustischem Signalgeber. Alternativ Ausführung auch mit Thermo-Differenz-Schalter möglich (bei hoher Aerosolbildung wie Staub oder Nebel). Die Feststellanlagen-Zentrale muss sich im Erfassungsbereich eines Rauchschalters befinden, andernfalls ist ein weiterer Rauchschalter zur Überwachung über der Feststellanlagen-Zentrale erforderlich.

- Rauchschalter / Thermo-Differenz-Schalter für Feststellanlage zusätzlich ....... Stück

- Schlupftür ohne untere Schwelle, zwischen zwei Torblattelementen eingebaut (bei Toren ab lichtem Durchgangsmaß B 2.500 und H 2.300 mm).
Ausführung:
…. DIN links, …. DIN rechts
Schlupftür-Standardausführung (Sa):
Türblatt doppelwandig, 3-seitig gefälzt mit Dünnfalz, 70 mm dick, Blechdicke 1 mm, Isolierung aus Brandschutzplatten und innerer Aussteifung, werkseitig im Schlupftürpaneel montiertes Zargensystem mit 3-seitig umlaufender CR-Dichtung, 2 dreiteilige Bänder mit Kugellager, 2 Sicherungsbolzen, Einsteckschloss mit Wechsel nach DIN 18250, PZ-vorgerichtet, Edelstahl-Drückergarnitur (Drücker-/Flachform) mit Kurzschild, Gleitschienen-Obentürschließer nach DIN EN 1154, Türgröße  (LD) 1000 x 2000 mm.
Schlupftür-Sonderausführung (S200):
Wie vor beschrieben, jedoch Schlupftür zusätzlich auch mit einem unteren Spezial-Dichtungsprofil als Bodenabdichtung.
- Einsteck-Hakenfallenschloss zur Sicherung des geschlossenen Tores, mit gefederter Falle, durch Schlüssel zu betätigen, für Profilzylinder vorgesehen. Optional auch mit Riegelschaltkontakt lieferbar.
- Elektroantrieb zum Öffnen
Öffnungshilfe mit Zahnriementrieb zum Öffnen des Tores (Schließen über Gegengewicht), mit integrierter Torzulaufbremse und Feststellung, 3-fach Aufputz-Drucktaster „Auf/Reset/Feuerschutzabschluss Schließen“. Öffnen über „Auf“ in Totmannschaltung, Schließen über Auslösetaste. Tor in jeder Position anhaltbar. Das verstärkte Netzgerät wird im Bereich des Antriebes angebracht incl. zusätzlichem Rauchschalter zur Überwachung. Betriebsspannung 400 V, Steuerspannung 230 V.

Zahnriemenabdeckung aus verzinkten Stahlblech gekantet. Bis zur lichten Torhöhe von 2500 mm Standard. Für größere Torhöhen optional lieferbar.

Magnetkontakt
Magnetkontakt zur Überwachung der Torposition (offen / geschlossen z.B. für Alarmanlagen). Anordnung des Magnetkontaktes am Einlauf des Tores.

- Andere Oberfläche
Torblatt-Paneele verzinkt, grundiert und qualitätsbeschichtet, Farbe ähnlich RAL 7032.

Torblatt, Einfassprofile, Gegengewicht-Verkleidungskasten und Laufschienenabdeckung, verzinkt und zusätzlich mit Farbbeschichtung (Nasslack) im RAL-Farbton nach Wahl.
Menge: 1,000 St
