# AUSSCHREIBEN.DE
Leistungsbeschreibung (GAEB 90, DA81)

## Novoferm GmbH
Datum: 12.07.17

*Hinweis*
Novoferm GmbH
Novoferm GmbH
vertreten durch den Geschäftsführer Herrn Rainer
Schackmann, Vorsitzender
Isselburger Str. 31
46459 Rees
Telefon (0)2850 910-0
Fax (0)2850 910-646
leads@novofermextranet.de
(mailto:leads@novofermextranet.de)
http://www.novoferm.de (http://www.novoferm.de/)

### 1 Torabdichtung

**1.1 Novoferm flexible Torabdichtung aus Aluminium**
Novoferm flexible Torabdichtung aus Aluminium
Typ NovoSeal S420e
Variable Torabdichtung als Rahmenkonstruktion aus
Aluminiumprofilen. Die mit Lenkern verbundenen Profile
weichen bei der Anfahrt des LKW selbsttätig aus.
Ober- und Seitenplanen aus hochwertigem Markenpolyester
mit doppelten Gewebeeinlagen und hohen
Rückstellkräften, beidseitig beschichtet.
Materialstärke 3 mm, Flächengewicht 3700g/m².
Die seitlich umlaufende Plane aus Polyester
Trägergewebe ist in die Rahmenkonstruktion eingezogen.
Die Oberplane ist in der Hauptbeanspruchungszone
doppelt verstärkt und in diesem Bereich geschlitzt
ausgeführt.
Weiße Warnstreifen im Anfahrbereich dienen als
Orientierungshilfe.
Als Zusatzfunktion erhält die Torabdichtung zur
Entwässerung eine in die Plane integrierte Regenrinne -
keine Traufkante.
Breite (mm): 3450
Höhe (mm): 3400
Tiefe (mm): 600
Breite Seitenplane (mm): 600
Höhe Oberplane (mm): 900
PVC Farbe: schwarz
Optionen
- Obere Plane mit Planenhöhe bis 1000 mm
- Obere Plane lamelliert
- Ausklinkung Seitenplane
- Aufdruck Ziffer auf der oberen Plane
- Verstärkungslamellen
Equipment
- Eckabdichtungen Bumper
- Eckabdichtungen Kissen
Menge: 0,000
