# AUSSCHREIBEN.DE
Leistungsbeschreibung (GAEB 90, DA81)

## Novoferm GmbH
Datum: 12.07.17

*Hinweis*
Novoferm GmbH
Novoferm GmbH
vertreten durch den Geschäftsführer Herrn Rainer
Schackmann, Vorsitzender
Isselburger Str. 31
46459 Rees
Telefon (0)2850 910-0
Fax (0)2850 910-646
leads@novofermextranet.de
(mailto:leads@novofermextranet.de)
http://www.novoferm.de (http://www.novoferm.de/)

### 1 Überladebrücke

**1.1 Novoferm hydraulische Überladebrücke mit Vorschub**
Novoferm hydraulische Überladebrücke mit Vorschub
Typ NovoDock L730i - ISO
Stationäre elektro- / hydraulische Verladeeinrichtung
mit Vorschublippe aus Stahl
- 2 hydraulische Hubzylinder, 1 hydraulischer
Vorschubzylinder
- Geräuscharmes Auflager mit Führung mittels
Kunststoffrollen
- Plattform aus rutschhemmendem Stahl 8/10 mm dick
- Entsprechend Vorschriften EN 1398 und ZH 1/156
- Elektrohydraulischer Antrieb, Motorleistung max. 1,5
KW
Isolierte gekapselte Bauform, bei der auch während der
Verladung keine Zugluft unter die Überladebrücke
gelangt. Iso-Paneelverkleidung (45 mm, Farbe RAL 9002)
unterhalb und an der Vorderseite der Überladebrücke. An
der Vorderseite beweglich gelagert.
Nennlast: 60 kN
Nennlängen (mm): 2000, 2500 oder 3000
Nennbreiten (mm): 2000 oder 2250
Vorschublängen (mm): 700
Bauhöhen (mm): 830 (bis NL 3000), 900 (bei NL 3000)
Oberfläche: in RAL7016 (anthrazit), 9005 (schwarz) oder
5010 (blau)
Steuerung: Novo i-Vision TA - 400V
Autotaster
Kabellänge: 7 m
Standard Einbaumethode CX - Brückenrahmen zum
Einbetonieren
Hierbei befinden sich am Brückenrahmen Maueranker, die
mit den bauseitigen Betonstahldollen verschweißt
werden. Anschließend kann betoniert werden. Die
Betonierhöhe beträgt bei dieser Variante max. 110 mm.
Der Vorteil dieser Variante ist die einfach
herzustellende Grube. Zudem kann der Hallenboden bis
auf die umlaufende Nut komplett fertiggestellt werden.
Alternative Einbaumethoden
BX - Vorabrahmen zum Verschweißen
Die Brücke wird mit einem Winkelrahmen ausgeführt,
dessen Schenkel sich dann in den sogenannten
Vorabrahmen legen und dort verschweißt werden. Dieser
Vorabrahmen besteht aus dem Winkel mit aufgesetztem
Flacheisen, der vor dem Verguss mit in die Bodenplatte
eingebaut wird. Der Vorabrahmen kann optional auch
durch Novoferm zur bauseitigen Montage geliefert
werden. Diese Variante wird bevorzugt, um den
Hallenboden unabhängig von der Brücke fertigstellen zu
können. Die Brücke kann dann zu einem späteren
Zeitpunkt geliefert und montiert werden.
DX - Brückenrahmen zum Einbetonieren bei höherem
Betonaufbau
Diese Ausführung ist der vorher beschriebenen Methode
CZ sehr ähnlich und unterscheidet sich lediglich durch
die Betonierhöhe. Der erhöhte Rahmen wird mit
seitlichen und rückwärtigen Nivellierschrauben
geliefert. Mit dieser Variante können Bodenaufbauten
von 100 - 250 mm abgedeckt werden. Verwendung findet
diese Methode häufig bei größeren Stückzahlen und dem
Einsatz von Betonfertigteilen.

Optionen
Vorschub
- Länge 1000 mm
- Angeschrägt 100, 125 oder 150 mm
- Einstoßzungen
Plateau
- Sonderfarbe sonstige RAL Töne, bis Länge 3000 mm
- Antirutsch- / Antidröhn Beschichtung
Steuerung
- 230V
- Tor / Brückenverriegelung
- Externer Notaustaster
- Sensor Position Überladebrücke
- Kabelverlängerung 9 m, 6 m oder 3 m
Options Pakete
- Green Plus Energie Spar Funktion
- Door Plus Kombisteuerung, Auto Dock Funktion,
Verriegelung
Menge: 0,000
