# Novoferm
Leistungsbeschreibung (GAEB 90, DA81)
DV-Nummer: 002
Währung: EUR

## FeuerRauchschutztür Fuego lightT90-1-2
Datum: 26.10.10

**1 Feuer-/Rauchschutz-Drehflügeltür, Fuego light T90-1/T90-2, Stahl, ein/zweiflügelig**
Feuer-/Rauchschutz-Drehflügeltür bzw. Wandelemente aus
Stahl-Rohrrahmenprofilen,
Fuego light T90-1, 1-flügelig,
Fuego light T90-2, 2-flügelig,
jeweils Zulassung Z-6.20-1881

Anzahl Flügel: .......
- einflügelig
- zweiflügelig

RAM (BxH mm): .......... x ..........

Ausführung einflügelige Tür: ..............
- Anschlag DIN links
- Anschlag DIN rechts

Ausführung
Beidseitig flächenbündige Profilstahlrohrkonstruktion,
Bautiefe 70 mm, Ansicht 130 mm, Schalenbauweise durch
nicht sichtbare Stahlbolzen verbunden, mit
feuerbeständiger Zwischenlage, mit zweifacher,
dreiseitig umlaufender EPDM-Anschlagdichtung, Profile
mit einseitigem Glasfalz und Glashalteleisten auf
Bandgegenseite

Brandschutzverglasung
Türen, Oberlichter und Seitenteile mit Pyrostop F90 Typ
1/90-102d, 37 mm dick

Schwelle
Montageschiene

Zarge
Rohrrahmenzarge (Blendrahmen)

Beschlag
Je Flügel 3 zweiteilige Stahl-Anschweißbänder, nicht
verstellbar, 1 mittlerer Sicherungszapfen,
Obentürschließer mit Gleitschiene, ggf. integrierter
Schließfolgeregler, Einfallenwechselschloss mit oberer
Verriegelung, vorgerichtet für Profilzylinder,
verkröpfte Alu-Rundgriff-Drückergarnitur beidseitigem
Drücker, mit Stahlkern und Rosetten-Beschlag,
PZ-gelocht, Standflügel wird standardmäßig über die
obere Verriegelung des Gehflügels gehalten

Oberfläche galvanisch verzinkt und gelb chromatiert,
pulverbeschichtet grundiert in RAL 9002

Sonderausstattung

- Feuerschutztür wie Standard, jedoch mit Rauchschutz
nach DIN 18095

Anschlussvarianten
- mit Verbreitungsprofil
- Festteile mit Oberlicht
- Festteile mit Seitenteil links
- Festteile mit Seitenteil rechts
- Festteile mit Schrägen
- Festteile mit Aussparung
- Festteile mit Winkel

Spezielle Ausführungen
- andere Glasart .........................
- Eckprofil (90  180°) ..........................
- Statikprofil
- Sprossenprofil(e) waagerecht .....................
(max. 2 je Flügel)
- Sprossenprofil(e) senkrecht .....................
(max. 1 je Flügel)
- Kreuzsprossen
- Sonstiges ........................

- Andere Oberfläche, Endlackierung (pulverbeschichtet)
RAL nach Wahl .........................

Andere Schwellen
- Schwelle mit unterem Anschlag
- Dichtschwelle, absenkbare Bodendichtung

Andere Schlösser
- Antipanik-Schloss ....................
- Antipanikfunktion nach DIN EN 179
- Antipanikfunktion nach DIN EN 1125
- im Gehflügel
- im Standflügel
- Sonstiges .....................................

Andere Türdrücker-Garnituren
- Drückergarnitur ...........................
- Wechselgarnitur ...........................
Material:
- FS-Kunststoff,
- Edelstahl rostfrei,
- Leichtmetall,
- farbig ...........................................
- Antipanikausführung ....................
- Wahlfabrikat ................................
- Sonstiges .....................................

Weitere Ausstattungselemente
- Obentürschließer
......................................
- Feststellanlage .............................
- elektrischer Türöffner ...................
....................................................
- Öffnungsmelder (Reedkontakt)
......................................
- Verschlusskontrolle (Riegelkontakt)
- Drehtürautomatik
.....................................
- Sonstiges .................................

- Weitere Ausstattung: ..............
Menge: 0,000 Stk

USt %: 19,00
