# AUSSCHREIBEN.DE
Leistungsbeschreibung (GAEB 90, DA81)

## Novoferm GmbH
Datum: 27.07.17

*Hinweis*
Novoferm GmbH
Novoferm GmbH
vertreten durch den Geschäftsführer Herrn Rainer
Schackmann, Vorsitzender
Isselburger Str. 31
46459 Rees
Telefon (0)2850 910-0
Fax (0)2850 910-646
leads@novofermextranet.de
(mailto:leads@novofermextranet.de)
http://www.novoferm.de (http://www.novoferm.de/)

### 1 Stahltüren

**1.1 T30-1 (EI2 30-1) NovoPorta Plano**
T30-1 (EI2 30-1) NovoPorta Plano

Kurzbeschreibung
· mit Dichtungsprofil
· auch mit Brandschutzverglasung
· auch mit Rauchschutz
· auch mit Schallschutz bis 42 dB
· auch mit Oberteil (Vollblatt oder verglast)
· auch einbruchhemmend nach DIN EN 1627 RC2 (WK2)
 (nicht bei Türen mit Oberteil)

Zugelassene Abmessungen
(Baurichtmaße B x H)
von 625 x 1750 mm
bis 1250 x 2500 mm
mit Oberteil bis BR-Höhe 3500, davon Tür max. 2500 mm

Zugelassene Wandarten
Beton (Dicke =? 100 mm),
Mauerwerk (Dicke =? 115 mm),
Porenbetonwände (Dicke =? 150 mm)
Gipskarton (Dicke =? 100 mm), F60A- / F90A-Wände
(Stahlständerwand)
Gipskarton (Dicke =? 130 mm), F60B- / F90B-Wände
(Holzständerwand)
bekleidete Stahlstützen/Stahlträger (mind. F60A)

Türblatt flächenbündig, stumpf einschlagend
Blechdicke 1 mm

Die Konstruktion dieser Feuerschutzabschlüsse ist durch
die Zulassung festgelegt. Eine detaillierte
Beschreibung ist deshalb nicht erforderlich,
es genügen folgende Angaben.

Ausschreibungstexte
Standardausstattung

Feuerschutztür
T30-1 NovoPorta Plano
1-flügelig, aus Stahl, Zulassung
Z-6.20-2262, mit amtlichem
Zulassungsschild an der Tür

Türblatt
doppelwandig ca. 64 mm dick,
flächenbündig, stumpf einschlagend, Isolierung mit
Mineralfaserplatte, Blechdicke 1 mm

Schwelle
Schwelle A, fußbodeneben

Zarge
Stahl-Eckzarge, Blechdicke 2??mm,
mit 3-seitiger EPDM-Dichtung, mit Mauer-Dübelankern,
ohne Bodeneinstand

Beschlag
Türbänder (Rahmen- und Flügelteile), 2 dreiteilige 3-D-
Konstruktionsbänder, 2 Stück Sicherungszapfen auf der
Bandseite, Einsteckschloss mit Wechsel nach DIN 18250,
PZ vorgerichtet ohne Zylinder, mit Edelstahlstulp, FS-
Kunststoff-Rundgriff-Drückergarnitur nach DIN 18273, U-
Form mit Rosetten, mit 9??mm durchgehendem Vierkant, PZ
-gelocht, schwarz. Gleitschienen-Obentürschließer auf
Bandseite Typ NFGS 55

Oberfläche
Türblatt und Zarge verzinkt und
grundiert (pulverbeschichtet), ähnlich RAL 9016
Verkehrsweiß

....... Stück
Baurichtmaß (B x H mm):
 .......... x ..........
Ausführung: - DIN rechts
 - DIN links

Sonderausstattung

Feuerschutztür wie Standard,
jedoch
- auch mit Rauchschutz
nach DIN 18095 oder DIN EN 1634-3, mit absenkbarer
Bodendichtung RS1 oder Höckerschwelle RS2
- auch mit Schallschutz, z.B. mit absenkbarer
Bodendichtung RS1 35 dB
- auch mit Oberteil (Vollblatt oder verglast)
- einbruchhemmend nach DIN EN 1627 RC2 (WK2) (Vollblatt
bis 1250 x 2500 mm, beidseitig geprüft, ohne Oberteil)

Rechteckige Normverglasungen
- Glasmaß B 200 x H 600 mm
- Glasmaß B 460 x H 910 mm
(für BR-Breite =? 875 mm)
- Glasmaß B 460 x H 1500 mm
(für BR-Breite =? 875 mm)
- Verglasungsprofile aus Stahl (Standard)
- Verglasungsprofile mit zusätzlichem Edelstahl-
Abdeckprofil

Runde Normverglasungen
- Glasmaß D 350 mm (für BR-Breite =? 765 mm)
- Glasmaß D 450 mm (für BR-Breite =? 865 mm)
- Verglasungsprofile aus Stahl (Standard)
- Verglasungsprofile mit zusätzlichem Edelstahl-
Abdeckprofil

Sonderlichtausschnitte nach Wahl
von B 150 x H 150 mm bis B 849 x H??2134 mm,
Friesbreiten min. 150 mm 3-seitig, 180 mm auf der
Schlossseite
- Glasmaß B ........ x H ........ mm
- Verglasungsprofile aus Stahl
(Standard)
- Verglasungsprofile mit zusätzlichem Edelstahl-
Abdeckprofil
Bandvarianten
- 3D-Bänder (verzinkt) mit Bandsteckersicherung
- 3D-Bänder in Edelstahl mit Bandsteckersicherung
- Verdeckt liegende 3D-Bänder F1-farbig
- Verdeckt liegende 3D-Bänder Edelstahl-Look
- Zusätzliches drittes Türband

Andere Schwellen (Schallschutzwerte für Vollblatttüren)
- Dichtschwelle RS1, absenkbare Bodendichtung (35 dB)
- doppelte absenkbare Bodendichtung 2RS1 (38 dB)
- Dichtschwelle RS2 (Höckerschwelle) (29 dB)
- Anschlagschwelle B3 (42 dB)
- Schwelle C-2 mit unterem Anschlag und Dichtung (41
dB)

Andere Zargen
- Stahl-Umfassungszarge
für Wanddicke ......... mm
- Gegenzarge für Eckzarge
für Wanddicke ........ mm
- 2-tlg. Umfassungszarge Typ 2240B für
Leichtbauständerwände Wanddicke ....... mm
- 2-tlg. Umfassungszarge Typ 2240B für Porenbetonwände
Wanddicke ....... mm
- Blockzarge für stumpfen Wandanschluss
- Sonstiges ........

Andere Schlösser
- anderes Einsteckschloss
- Antipanik-(Wechsel-)Schloss
- Antipanikfunktion nach DIN EN 179 (Wechsel / get.
Nuss)
- Antipanikfunktion nach DIN EN 1125 (Wechsel / get.
Nuss)
- selbstverriegelndes Antipanikschloss
- Sonstiges ........

Andere Türdrücker-Garnituren
- Drücker- bzw.
- Wechselgarnitur
in anderer Ausführung:
- mit Kurzschild
- mit Rosetten
- Knopf abgekröpft
aus anderem Material:
- FS-Kunststoff
- Edelstahl rostfrei
- Leichtmetall
- farbig
- Antipanik-Drücker/Wechsel-Garnitur
- Wahl-Fabrikat
- Sonstiges ........

Designoberfläche/ RAL nach Wahl
- Türblatt
- Türblatt und Zarge
- Farbe/Design.........................

Weitere Ausstattungselemente
- Obentürschließer mit Gleitschiene
- Türschließer mit Rauchmeldezentrale
- Türschließer ITS 96/Boxer im Türblatt integriert
- Feststellanlage
- elektrischer Türöffner
- Magnetkontakt für Öffnungskontrolle
- Riegelkontakt für Verschlusskontrolle
- verdeckter Kabelübergang
- automatischer Drehflügelantrieb
- Micro-Türspion
- Flächenbündiges Edelstahl-Schließblech an der Zarge
- Türpuffer
- Sonstiges ................

- Individuelle (Ausstattungs-) Wünsche:
Menge: 0,000
