# Novoferm - Ausschreibungstexte
Leistungsbeschreibung (GAEB 90, DA81)

## www.heinze.de/at-manager
Datum: 24.05.19

### Gewerk 01 Objekttüren und Zargen

#### Titel 01.01 Objekttüren und Zargen

##### Untertitel 01.01.01 Feuerschutztüren

**01.01.01.1 Novoferm EI2 30-1 NovoPorta Premio in der Außenanwendung**
EI2 30-1 NovoPorta Premio in der Außenanwendung

Kurzbeschreibung
- mit Dichtungsprofil
- auch mit Rauchschutz
- auch mit Schallschutz bis 43 dB
- auch mit Verglasung
- auch einbruchhemmend nach DIN EN 1627 RC2 (WK2)

Zugelassene Abmessungen
(Baurichtmaße B x H)  von  500 x 715 mm bis 1375 x 2500
mm

Zugelassene Wandarten
Beton (Dicke >= 100 mm),
Mauerwerk (Dicke >= 115 mm),
Porenbetonwände (Dicke >= 150 mm)

Türblatt 3-seitig gefälzt mit wohntürgleichem Dickfalz
Blechdicke 1 mm

Die Konstruktion dieser Feuerschutzabschlüsse ist durch
die Zulassung und den Klassifizierungsbericht
festgelegt. Eine detaillierte Beschreibung ist deshalb
nicht erforderlich,
es genügen folgende Angaben.

Ausschreibungstexte
Standardausstattung

Feuerschutztür
EI2 30-1 NovoPorta Premio
1-flügelig, aus Stahl, mit CE-Kennzeichnung gemäß
Produktnorm
DIN EN 16034 und DIN EN 14351-1 für die Außenanwendung.
Klassifiziert nach DIN EN 13501-2. Mit Zulassungsschild
an der Tür.

Türblatt
doppelwandig ca. 64 mm dick,
3-seitig gefälzt, mit wohntürgleichem Dickfalz,
Isolierung mit Mineralfaserplatte, Blechdicke 1 mm

Öffnungsrichtung
( ) Nach Außen öffnend (Standard)
( ) Nach Innen öffnend

Schwelle
Im Standard mit Dichtschwelle RS1, absenkbare
Bodendichtung. Zusätzlich auf der Gebäude-Außenseite
mit Stahl-Wetterschenkel im Sockelbereich.

Bei nach Außen öffnenden Türen ohne Vordach/Überdachung
wird zusätzlich noch ein Wetterschenkel am
Zargen-Sturzteil erforderlich.

Zarge
Stahl-Eckzarge, Blechdicke 2,0 mm,  mit 3-seitiger
EPDM-Dichtung, mit Mauer-Dübelankern

Beschlag
Türbänder (Rahmen- und Flügelteile),
2 dreiteilige Konstruktionsbänder mit Kugellagerring, 2
Stück Sicherungszapfen auf der Bandseite,
Einsteckschloss mit Wechsel nach DIN 18250, PZ
vorgerichtet ohne Zylinder,
FS-Kunststoff-Rundgriff-Drückergarnitur nach DIN 18273,
U-Form mit Kurzschildern, mit 9?mm durchgehendem
Vierkant, PZ-gelocht, schwarz. Ein
Scherenarm-Türschließer nach DIN EN 1154 für
Türblattmontage auf der Bandgegenseite. (Hinweis: Die
Montage des Türschließers muss immer auf der
Gebäude-Innenseite erfolgen)

Oberfläche
Türblatt und Zarge verzinkt und
grundiert (pulverbeschichtet), ähnlich RAL 9016
Verkehrsweiß

Baurichtmaß (B x H mm):  .......... x ..........
Ausführung:
( ) DIN rechts
( ) DIN links

Sonderausstattung

Feuerschutztür wie Standard,
jedochauch mit Rauchschutz  nach EN 1634-3, mit
absenkbarer Bodendichtung RS1 (Standard - auf Wunsch
ohne Mehrpreis) oder mit Anschlagschwelle B3 bzw.
Kombination aus beiden Schwellen
( ) auch mit Schallschutz, z.B.  mit absenkbarer
Bodendichtung RS1 40 dB / oder mit Anschlagschwelle B3
43 dB (Laborwerte)
( ) einbruchhemmend nach DIN EN 1627 RC2 (WK2) -
beidseitig geprüft (Einbruchhemmung nicht
verfügbar/lieferbar bei Türen mit Verglasung)

F30-Brandschutzverglasung (klar, UV-beständig) mit
monolithischen Glasaufbau (kein ISO-Glas). Nur für
Einbaubereiche geeignet für die keine
Wärmeschutzanforderungen bestehen.

Rechteckige Normverglasungen
( ) Glasmaß B 200 x H 600 mm
( ) Glasmaß B 460 x H 910 mm  (für BR-Breite >=  864
mm)
( ) Glasmaß B 460 x H 1500 mm  (für BR-Breite >= 864
mm)
( ) Verglasungsprofile aus Stahl (Standard)
( ) Verglasungsprofile mit zusätzlichem
Edelstahl-Abdeckprofil

Runde Normverglasungen
( ) Glasmaß D 350 mm (für BR-Breite >= 784 mm)
( ) Glasmaß D 450 mm (für BR-Breite >= 884 mm)
( ) Verglasungsprofile aus Stahl (Standard)
( ) Verglasungsprofile mit zusätzlichem
Edelstahl-Abdeckprofil

Sonderlichtausschnitte nach Wahl
von B 170 x H 270 mm bis B 460 x H?1500 mm,
Friesbreiten min. 150 mm 3-seitig, 180 mm auf der
Schlossseite
( ) Glasmaß B ........ x H ........ mm
( ) Verglasungsprofile aus Stahl (Standard)
( ) Verglasungsprofile mit zusätzlichem
Edelstahl-Abdeckprofil

Bandvarianten
( ) Edelstahlbänder
( ) 3D-Bänder (verzinkt)
( ) 3D-Bänder in Edelstahl
( ) 3D-Bänder als schlankes Objektband in Edelstahl
( ) Zusätzliches drittes Türband

Andere Schwellen
( ) Anschlagschwelle B1 oder ( ) B2

Andere Zargen
( ) Stahl-Umfassungszarge  für Wanddicke  mm
( ) Gegenzarge für Eckzarge  für Wanddicke .. mm
( ) 2-tlg. Umfassungszarge Typ 2140B für
Mauerwerk/Beton Wanddicke  . mm
( ) 2-tlg. Umfassungszarge Typ 2140B für
Porenbetonwände Wanddicke . mm
( ) Blockzarge für stumpfen Wandanschluss
( ) Sonstiges

Andere Schlösser
( ) anderes Einsteckschloss
( ) Antipanik-(Wechsel-)Schloss
( ) Antipanikfunktion nach DIN EN 179 (Wechsel / get.
Nuss)
( ) Antipanikfunktion nach DIN EN 1125 (Wechsel / get.
Nuss)
( ) selbstverriegelndes Antipanikschloss
( ) Sonstiges

Andere Türdrücker-Garnituren
( ) Drücker- bzw.
( ) Wechselgarnitur in anderer Ausführung:
( ) mit Kurzschild
( ) mit Rosetten
( ) Knopf abgekröpft

aus anderem Material:
( ) FS-Kunststoff
( ) Edelstahl rostfrei
( ) Leichtmetall
( ) farbig
( ) Antipanik-Drücker/Wechsel-Garnitur
( ) Wahl-Fabrikat
( ) Sonstiges

Designoberfläche
( ) Türblatt
( ) Türblatt und Zarge

Weitere Ausstattungselemente
( ) Obentürschließer mit Scherenarm
( ) Obentürschließer mit Gleitschiene
( ) elektrischer Türöffner
( ) Magnetkontakt für Öffnungskontrolle
( ) Riegelkontakt für Verschlusskontrolle
( ) offener (sichtbarer) Kabelübergang
( ) Micro-Türspion
( ) Türpuffer
( ) Sonstiges

( ) Individuelle (Ausstattungs-)  Wünsche:
Menge: 0,000 St
